# Aplique

- Propriedade do ficheiro: CYPE Ingenieros S.A.
- Formato: FIEBDC-3/2016
- Programa: Gerador de preços para construção civil. CYPE Ingenieros, S.A.
- Data: 03/02/2023
- Âmbito geográfico: Cabo Verde
- Moeda: CVE
- Custos indirectos: 3 %
- IVA: 15 %

## I Instalações

### II Iluminação

#### III Instalação interior

**III160** Ud Aplique.
Aplique de parede, de 37x40x1000 mm, para 1 lâmpada fluorescente T5 de 24 W, com corpo de luminária formado por perfis de alumínio extrudido, acabamento termoesmaltado, de cor RAL 9006; reflector, com acabamento termoesmaltado, de cor branca; difusor acrílico opalino de alta transmitância; tampas finais; protecção IP20 e isolamento classe F. Instalação em superfície. Inclusive lâmpadas.
Inclui: Marcação. Montagem, ligação e verificação do seu correcto funcionamento.
Critério de medição de projecto: Número de unidades previstas, segundo documentação gráfica de Projecto.
Critério de medição de obra: Medir-se-á o número de unidades realmente executadas segundo especificações de Projecto.

| Código | Un | Descrição | Rendimento | Preço | Importância |
|---|---|---|---|---|---|
| mt34ode020aa | Ud | Aplique de parede, de 37x40x1000 mm, para 1 lâmpada fluorescente T5 de 24 W, com corpo de luminária formado por perfis de alumínio extrudido, acabamento termoesmaltado, de cor RAL 9006; reflector, com acabamento termoesmaltado, de cor branca; difusor acrílico opalino de alta transmitância; tampas finais; protecção IP20 e isolamento classe F. (material) | 1 | 12586.9 | 12586.900 |
| mt34tuf010b | Ud | Tubo fluorescente T5 de 24 W. (material) | 1 | 902.04 | 902.040 |
| mo003 | h | Oficial de 1ª electricista. (mão de obra) | 0.172 | 567.64 | 97.634 |
| mo102 | h | Ajudante de electricista. (mão de obra) | 0.172 | 353.55 | 60.811 |
| % | % | Custos directos complementares | 2 % | 13647.385 | 272.948 |
|  |  | Custos directos |  |  | 13920.333 |

## Recursos

**mt34ode020aa** Ud Aplique de parede
Dados técnicos: Custo energético 277.402 MJ; Emissão de CO2 19.100 kg
Resíduos:
- embalagem: re150101 Embalagens de papel e cartão. (componente de resíduo); rendimento 0.119 kg; Código LER 15 01 01; Massa do elemento 1 kg; Volume 0.001333 m3
- embalagem: re170203 Plástico. (componente de resíduo); rendimento 0.059 kg; Código LER 17 02 03; Massa do elemento 1 kg; Volume 0.001667 m3
