# Bancada de aglomerado de quartzo

- Propriedade do ficheiro: CYPE Ingenieros S.A.
- Formato: FIEBDC-3/2016
- Programa: Gerador de preços para construção civil. CYPE Ingenieros, S.A.
- Data: 18/04/2024
- Âmbito geográfico: Cabo Verde
- Moeda: CVE
- Custos indirectos: 3 %
- IVA: 15 %

## S Equipamentos fixos e sinalização

### SN Bancadas

#### SNA De aglomerado de quartzo

**SNA010** Ud Bancada de aglomerado de quartzo.
Bancada de aglomerado de quartzo branco, acabamento polido, de 350 cm de comprimento, 60 cm de largura e 2 cm de espessura, bordo simples recto, com os bordos ligeiramente biselados, formação de 1 abertura com os seus bordos polidos, e remate superior perimetral de 5 cm de altura e 2 cm de espessura, com o bordo recto. Inclusive marcação; suportes e ancoragens de aço galvanizado; resolução de esquinas, ângulos, cantos e remates; uniões entre peças e encontros com paramentos, vedados com silicone; nivelamento e cunhagem; eliminação de restos e limpeza.
Inclui: Marcação e traçado da bancada. Colocação e fixação dos suportes e ancoragens. Colocação, ajuste e fixação das peças que compõem a bancada. Colocação de remate superior perimetral.
Critério de medição de projecto: Número de unidades previstas, segundo documentação gráfica de Projecto. Não se duplicaram esquinas na medição do comprimento da bancada.
Critério de medição de obra: Medir-se-á o número de unidades realmente executadas segundo especificações de Projecto.

| Código | Un | Descrição | Rendimento | Preço | Importância |
|---|---|---|---|---|---|
| mt19egl020a | m² | Bancada de aglomerado de quartzo branco, acabamento polido, de 2 cm de espessura. (material) | 2.275 | 13854.62 | 31519.261 |
| mt19ewa030aaa | m | Formação de bordo simples recto com os bordos ligeiramente biselados, em bancada de pedra natural. (material) | 4.7 | 808.6 | 3800.420 |
| mt19ewa040a | m | Formação de bordo recto em remate superior de pedra natural, para o encontro entre a bancada e o paramento vertical. (material) | 3.5 | 808.6 | 2830.100 |
| mt19ewa010j | Ud | Formação de abertura com os bordos polidos, em bancada de quartzo sintético. (material) | 1 | 6317.6 | 6317.600 |
| mt19ewa020 | Ud | Material auxiliar para fixação de bancada. (material) | 3.5 | 1714.24 | 5999.840 |
| mt19egl025 | l | Massa tixotrópica, de cor a escolher, de alta durabilidade e estabilidade de cor após o endurecimento, para aplicar como material de enchimento de juntas de elementos de aglomerado de quartzo. (material) | 0.047 | 3921.71 | 184.320 |
| mo011 | h | Oficial de 1ª montador. (mão de obra) | 4.411 | 639.39 | 2820.349 |
| mo080 | h | Ajudante de montador. (mão de obra) | 4.634 | 398.94 | 1848.688 |
| % | % | Custos directos complementares | 2 % | 55320.578 | 1106.412 |
|  |  | Custos directos |  |  | 56426.990 |

Resíduos:
- colocação: mt19egl020a Bancada de aglomerado de quartzo branco, acabamento polido, de 2 cm de espessura; factor de resíduo 0.0248239
- colocação: mt19egl025; factor de resíduo 0.03

## Recursos

**mt19egl020a** m² Bancada de aglomerado de quartzo branco, acabamento polido, de 2 cm de espessura
Dados técnicos: Custo energético 890.260 MJ; Emissão de CO2 45.903 kg; Código LER 17 09 04; Massa do elemento 45.9 kg; Volume 0.0306 m3
Resíduos:
- embalagem: re170201 Madeira. (componente de resíduo); rendimento 0.014 kg; Código LER 17 02 01; Massa do elemento 1 kg; Volume 0.000909 m3
- embalagem: re170203 Plástico. (componente de resíduo); rendimento 0.006 kg; Código LER 17 02 03; Massa do elemento 1 kg; Volume 0.001667 m3

**mt19egl025** l Massa tixotrópica
Dados técnicos: Custo energético 188.063 MJ; Emissão de CO2 9.133 kg; Código LER 17 09 04; Massa do elemento 1.3 kg; Volume 0.000867 m3
Resíduos:
- embalagem: re150104 Embalagens de metal. (componente de resíduo); rendimento 0.064 kg; Código LER 15 01 04; Massa do elemento 1 kg; Volume 0.001667 m3
