# Cornija de fachada realizada com peças pré-fabricadas de betão, de cor cinzento, de 20x30x17 cm

- Propriedade do ficheiro: CYPE INGENIEROS, S.A.
- Formato: FIEBDC-3/2002
- Âmbito geográfico: Cabo Verde
- Custos indirectos: 3.00 %
- IVA: 15.00 %

## F Fachadas

### FR Remates exteriores

#### FRM Cornijas

**FRM010** m Cornija de fachada realizada com peças pré-fabricadas de betão, de cor cinzento, de 20x30x17 cm.
Formação de moldura com peças pré-fabricadas de betão, de cor cinzento, de 20x30x17 cm, com pingadeira e ancoragem metálica de aço inoxidável, em cornija de fachada, assente com argamassa de cimento hidrófugo M-10 criando uma pendente suficiente para evacuar a água. Inclusive enchimento das juntas entre peças e uniões com a fachada com argamassa de juntas especial para revestimentos de pré-fabricados de betão, enchimento do interior da peça com betão armado C25/30 (XC2(P); D25; S2; Cl 0,4) fabricado em central e betonagem com grua, colocação das armaduras longitudinais de aço A400 NR e tratamento de protecção suplementar através de aplicação sobre o conjunto de tinta hidrófuga incolor em duas camadas.
Inclui: Marcação da disposição das peças. Colocação, aprumo, nivelamento e alinhamento das peças. Enchimento das juntas e limpeza. Betonagem e compactação do betão. Colocação da armadura. Aplicação em duas camadas da tinta hidrófuga incolor.
Critério de medição de projecto: Comprimento medido entre eixos, segundo documentação gráfica de Projecto.
Critério de medição de obra: Medir-se-á, a eixos, o comprimento realmente executado segundo especificações de Projecto.

| Código | Un | Descrição | Rendimento | Preço | Importância |
|---|---|---|---|---|---|
| mt09moe010b | m³ | Argamassa de cimento CEM II/B-L 32,5 N, hidrófuga, tipo M-10, confeccionada em obra com 320 kg/m³ de cimento e uma proporção em volume 1/4. (material) | 0.018 | 155.39 | 2.80 |
| mt20mhp020a | m | Peças pré-fabricadas de betão, cor cinzento, de 20x30x17 cm, para formação de cornija de fachada. (material) | 1.050 | 37.72 | 39.61 |
| mt09mcr235 | kg | Argamassa de juntas para pré-fabricados de betão e pedra artificial, composta de cimento, inertes, pigmentos e aditivos especiais. (material) | 0.282 | 2.68 | 0.76 |
| mt10haf020gAEg | m³ | Betão C25/30 (XC2(P) D25; S2; Cl 0,4), fabricado em central, segundo NP EN 206-1. (material) | 0.040 | 102.71 | 4.11 |
| mt07aco040b | kg | Aço em varões nervurados, A400 NR, elaborado em oficina e colocado em obra, diâmetros vários. (material) | 1.776 | 0.97 | 1.72 |
| mt28pcs010 | l | Tratamento superficial hidrofugante, de superfície invisível. (material) | 0.180 | 12.35 | 2.22 |
| op00ciz020 |  | Guilhotina para aço em varões nervurados. | 1.000 | 0.00 | 0.00 |
| op00amo010 |  | Rebarbadora. | 1.000 | 0.00 | 0.00 |
| au00auh040 |  | Vibrador de betão, eléctrico. | 1.000 | 0.00 | 0.00 |
| mo019 | h | Oficial de 1ª construção. (mão de obra) | 0.231 | 3.28 | 0.76 |
| mo111 | h | Operário não qualificado construção. (mão de obra) | 0.231 | 2.07 | 0.48 |
| % | % | Custos directos complementares | 2 % | 52.46 | 1.05 |
|  |  | Custos directos |  |  | 53.51 |
