# Muro de gabiões de rede de torção dupla

- Propriedade do ficheiro: CYPE INGENIEROS, S.A.
- Formato: FIEBDC-3/2002
- Âmbito geográfico: Cabo Verde
- Moeda: CVE
- Custos indirectos: 3.00 %
- IVA: 15.00 %

## C Fundações

### CC Contenções

#### CCG Muros de gabiões

**CCG010** m³ Muro de gabiões de rede de torção dupla.
Muro de gabiões com uma face à vista composto por gabião de 2000x1000x1000 mm de malha de torção dupla, hexagonal, de 50x70 mm, de arame de aço galvanizado de 2,0 mm de diâmetro; e enchimento com meios mecânicos com pedra calcária, de granulometria compreendida entre 70 e 250 mm; montagem e desmontagem do sistema de cofragem necessário para evitar a deformação dos gabiões durante o seu enchimento e garantir o alinhamento e aprumo da estrutura. Inclusive cabo de aço para fixação do gabião.
Inclui: Marcação. Preparação da superfície de apoio. Colocação dos gabiões. Amarração das arestas. Montagem do sistema de cofragem dos paramentos à vista dos gabiões. Enchimento dos gabiões. Fechamento e atamento final dos gabiões. Desmontagem do sistema de cofragem. Remoção do material sobrante.
Critério de medição de projecto: Volume medido sobre a secção teórica de cálculo, segundo documentação gráfica de Projecto.
Critério de medição de obra: Medir-se-á o volume teórico executado segundo especificações de Projecto.

| Código | Un | Descrição | Rendimento | Preço | Importância |
|---|---|---|---|---|---|
| mt07etf030a | Ud | Gabião de 2000x1000x1000 mm de malha de torção dupla, hexagonal, de 50x70 mm, de arame de aço galvanizado de 2 mm de diâmetro. (material) | 0.525 | 4100.38 | 2152.70 |
| mt50spa052b | m | Pranchão de madeira de pinho, de 20x7,2 cm. (material) | 0.300 | 1016.73 | 305.02 |
| mt50spa101 | kg | Pregos de aço. (material) | 0.075 | 301.08 | 22.58 |
| mt50spa081a | Ud | Escora metálica telescópica, até 3 m de altura. (material) | 0.010 | 3096.53 | 30.97 |
| mt50spr100a | m | Cabo de aço de 2 mm de diâmetro, para fixação de rede de torção dupla. (material) | 1.750 | 257.87 | 451.27 |
| mt06psm010a | m³ | Pedra de calcário de granulometria compreendida entre 70 e 250 mm, com desgaste no ensaio de Los Angeles < 50. (material) | 1.100 | 2141.81 | 2355.99 |
| mq01exn020a | h | Retroescavadora hidráulica sobre pneus, de 105 kW. (equipamento) | 0.089 | 4955.59 | 441.05 |
| mq04cab010c | h | Camião basculante de 12 t de carga, de 162 kW. (equipamento) | 0.075 | 4294.85 | 322.11 |
| mo041 | h | Oficial de 1ª construção de obra civil. (mão de obra) | 0.437 | 622.24 | 271.92 |
| mo087 | h | Ajudante de construção de obra civil. (mão de obra) | 2.184 | 398.94 | 871.28 |
| % | % | Custos directos complementares | 2 % | 7224.89 | 144.50 |
|  |  | Custos directos |  |  | 7369.39 |
