# Corte de pavimento de betão, através de máquina cortadora de pavimento, e carga manual para camião ou contentor

- Propriedade do ficheiro: CYPE INGENIEROS, S.A.
- Formato: FIEBDC-3/2002
- Âmbito geográfico: Cabo Verde
- Moeda: CVE
- Custos indirectos: 3.00 %
- IVA: 15.00 %

## D Demolições

### DM Pavimentos

#### DMC Cortes

**DMC010** m Corte de pavimento de betão, através de máquina cortadora de pavimento, e carga manual para camião ou contentor.
Corte de pavimento de betão, através de máquina cortadora de pavimento, e carga manual para camião ou contentor.
Inclui: Marcação das zonas a cortar. Corte do pavimento. Limpeza dos restos da obra. Carga manual de entulho para camião ou contentor.
Critério de medição de projecto: Comprimento medido segundo documentação gráfica de Projecto.
Critério de medição de obra: Medir-se-á o comprimento realmente executado segundo especificações de Projecto.

| Código | Un | Descrição | Rendimento | Preço | Importância |
|---|---|---|---|---|---|
| mq11eqc010 | h | Cortadora de pavimento com arranque, deslocamento e regulação do disco de corte manuais. (equipamento) | 0.070 | 3196.91 | 223.78 |
| mo087 | h | Ajudante de construção de obra civil. (mão de obra) | 0.080 | 292.26 | 23.38 |
| % | % | Custos directos complementares | 2 % | 247.16 | 4.94 |
|  |  | Custos directos |  |  | 252.10 |
