# Pavimento drenante para enchimento de caldeira de árvore, à base de resina epóxi

- Propriedade do ficheiro: CYPE INGENIEROS, S.A.
- Formato: FIEBDC-3/2002
- Âmbito geográfico: Cabo Verde
- Moeda: CVE
- Custos indirectos: 3.00 %
- IVA: 15.00 %

## M Pavimentos urbanos

### MP Pavimentos urbanos

#### MPD Drenantes

**MPD020** m² Pavimento drenante para enchimento de caldeira de árvore, à base de resina epóxi.
Pavimento drenante para enchimento de caldeira de árvore formado por geotêxtil de polipropileno, (120 g/m²), grelha alveolar de polietileno de alta densidade estável aos raios UV, de 73x73x7 cm, cor verde, enchimento das células com brita filtrante não seleccionada e camada de argamassa realizada "in situ" à base de resina epóxi bicomponente e inerte de 6 a 10 mm de diâmetro, de 20 mm de espessura, para tráfego pedonal.
Critérios considerados na determinação do preço da unidade de obra: O preço não inclui a base suporte.
Inclui: Marcação. Colocação do geotêxtil. Disposição das grelhas alveolares. Colocação do material de drenagem numa camada de espessura uniforme. Derramamento, espalhamento e vibração da argamassa.
Critério de medição de projecto: Superfície medida segundo documentação gráfica de Projecto.
Critério de medição de obra: Medir-se-á a superfície realmente executada segundo especificações de Projecto.

| Código | Un | Descrição | Rendimento | Preço | Importância |
|---|---|---|---|---|---|
| mt01ard030b | t | Brita filtrante não seleccionada. (material) | 0.147 | 2182.72 | 320.86 |
| mt18rad020a | m² | Grelha alveolar de polietileno de alta densidade estável aos raios UV, de 73x73x7 cm, cor verde, para execução de superfícies transitáveis com relva ou inerte. (material) | 1.000 | 1286.68 | 1286.68 |
| mt14gso030aaae | m² | Geotêxtil não tecido sintético, termosoldado, de polipropileno, com uma resistência à tracção longitudinal de 8 kN/m, uma resistência à tracção transversal de 10,1 kN/m, uma abertura de cone ao ensaio de perfuração dinâmica segundo NP EN ISO 13433 inferior a 40 mm, resistência CBR ao punçoamento 0,3 kN e uma massa superficial de 120 g/m², segundo EN 13252. (material) | 1.000 | 174.73 | 174.73 |
| mt47pcd020a | kg | Resina epóxi bicomponente. (material) | 1.000 | 11258.47 | 11258.47 |
| mt01arg120a | kg | Inerte de 6 a 10 mm de diâmetro. (material) | 30.000 | 4.70 | 141.00 |
| op00tal020 |  | Berbequim com misturador. | 1.000 | 0.00 | 0.00 |
| mo041 | h | Oficial de 1ª construção de obra civil. (mão de obra) | 0.630 | 622.24 | 392.01 |
| mo087 | h | Ajudante de construção de obra civil. (mão de obra) | 0.756 | 398.94 | 301.60 |
| % | % | Custos directos complementares | 2 % | 13875.35 | 277.51 |
|  |  | Custos directos |  |  | 14152.86 |
