# Pavimento de lajetas de pedra natural assentes com argamassa

- Propriedade do ficheiro: CYPE INGENIEROS, S.A.
- Formato: FIEBDC-3/2002
- Âmbito geográfico: Cabo Verde
- Moeda: CVE
- Custos indirectos: 3.00 %
- IVA: 15.00 %

## M Pavimentos urbanos

### MP Pavimentos urbanos

#### MPP De pedra natural

**MPP010** m² Pavimento de lajetas de pedra natural assentes com argamassa.
Fornecimento e colocação de pavimento para uso exterior em áreas pedonais e ruas residenciais, de lajetas de peças regulares de granito Branco Berrocal, de 60x40x4 cm, acabamento flamejado da superfície à vista, cantos serrados, assentes sobre camada de 2 cm de argamassa de cimento M-10; dispondo de juntas com largura igual ou superior a 1 mm, para o seu posterior enchimento com leitada de cimento 1/2 CEM II/B-L 32,5 R, colorida com a mesma tonalidade das peças. Inclusive juntas de dilatação e juntas estruturais, cortes a realizar para os ajustes aos bordos do confinamento ou às aberturas existentes no pavimento, limpeza do pavimento e das juntas.
Inclui: Implantação de mestras e níveis. Descarga e compactação da base de betão. Espalhamento da camada de argamassa. Humedecimento das peças a colocar. Colocação individual, com maceta, das peças. Formação de juntas e encontros. Limpeza do pavimento e das juntas. Preparação e espalhamento da leitada líquida para enchimento de juntas. Limpeza final com água, sem eliminar o material de enchimento das juntas.
Critério de medição de projecto: Superfície medida em projecção horizontal, segundo documentação gráfica de Projecto. Não se tiveram em conta os desperdícios como factor de influência para incrementar a medição, uma vez que na composição foi considerada uma percentagem de rupturas geral.
Critério de medição de obra: Medir-se-á, em projecção horizontal, a superfície realmente executada segundo especificações de Projecto.

| Código | Un | Descrição | Rendimento | Preço | Importância |
|---|---|---|---|---|---|
| mt10hmf020Da | m³ | Betão simples C20/25 (X0(P); D25; S2; Cl 1,0), fabricado em central, segundo NP EN 206. (material) | 0.150 | 12561.61 | 1884.24 |
| mt09mor010e | m³ | Argamassa de cimento CEM II/B-L 32,5 N tipo M-10, confeccionada em obra com 320 kg/m³ de cimento e uma proporção em volume 1/4. (material) | 0.020 | 17284.15 | 345.68 |
| mt18bpn015aaa | m² | Ladrilho de granito Branco Berrocal, de 60x40x4 cm, acabamento flamejado da superfície à vista, cantos serrados, segundo NP EN 1341. (material) | 1.050 | 7985.05 | 8384.30 |
| mt09lec020a | m³ | Leitada de cimento CEM II/B-L 32,5 N 1/2. (material) | 0.001 | 16947.02 | 16.95 |
| op00sie030 |  | Serra de disco de diamante, para mesa de trabalho, de corte húmido. | 1.000 | 0.00 | 0.00 |
| au00auh020 |  | Calha para descarga do betão. | 1.000 | 0.00 | 0.00 |
| mo041 | h | Oficial de 1ª construção de obra civil. (mão de obra) | 0.595 | 627.12 | 373.14 |
| mo087 | h | Ajudante de construção de obra civil. (mão de obra) | 0.895 | 402.07 | 359.85 |
| % | % | Custos directos complementares | 2 % | 11364.16 | 227.28 |
|  |  | Custos directos |  |  | 11591.44 |
