# Baloiço

- Propriedade do ficheiro: CYPE INGENIEROS, S.A.
- Formato: FIEBDC-3/2002
- Âmbito geográfico: Cabo Verde
- Moeda: CVE
- Custos indirectos: 3.00 %
- IVA: 15.00 %

## T Equipamento urbano

### TJ Parques infantis

#### TJJ Jogos infantis

**TJJ030** Ud Baloiço.
Baloiço de tubo de aço pintado em forno, de 1 lugar, para crianças de 1 a 4 anos, com zona de segurança de 12,50 m² e 0,80 m de altura livre de queda. Colocação em obra: com buchas químicas, sobre uma superfície base.
Critérios considerados na determinação do preço da unidade de obra: O preço não inclui a superfície base.
Inclui: Marcação. Fixação do equipamento infantil.
Critério de medição de projecto: Número de unidades previstas, segundo documentação gráfica de Projecto.
Critério de medição de obra: Medir-se-á o número de unidades realmente executadas segundo especificações de Projecto.

| Código | Un | Descrição | Rendimento | Preço | Importância |
|---|---|---|---|---|---|
| mt50spl105b | Ud | Fixação composta por bucha química, anilha e parafuso de aço. (material) | 8.000 | 926.62 | 7412.96 |
| mt52jig030aa | Ud | Baloiço de tubo de aço pintado em forno, de 1 lugar, com ganchos de poliamida, assento de poliuretano e rolamentos e correntes de aço inoxidável, para crianças de 1 a 4 anos, com zona de segurança de 12,50 m² e 0,80 m de altura livre de queda, com elementos de fixação. Segundo NP EN 1176-1 e NP EN 1176-2. (material) | 1.000 | 178583.12 | 178583.12 |
| op00tal010 |  | Berbequim. | 1.000 | 0.00 | 0.00 |
| op00ato010 |  | Aparafusadora. | 1.000 | 0.00 | 0.00 |
| mo041 | h | Oficial de 1ª construção de obra civil. (mão de obra) | 3.150 | 627.12 | 1975.43 |
| mo087 | h | Ajudante de construção de obra civil. (mão de obra) | 3.150 | 402.07 | 1266.52 |
| % | % | Custos directos complementares | 2 % | 189238.03 | 3784.76 |
|  |  | Custos directos |  |  | 193022.79 |
