# Rede tridimensional

- Propriedade do ficheiro: CYPE INGENIEROS, S.A.
- Formato: FIEBDC-3/2002
- Âmbito geográfico: Cabo Verde
- Moeda: CVE
- Custos indirectos: 3.00 %
- IVA: 15.00 %

## T Equipamento urbano

### TJ Parques infantis

#### TJJ Jogos infantis

**TJJ060** Ud Rede tridimensional.
Rede tridimensional de forma piramidal formada por poste de aço galvanizado a quente de 3,00 m de altura e rede de poliamida, para crianças de 5 a 12 anos, com zona de segurança de 45,00 m² e 1,50 m de altura livre de queda. Colocação em obra: com buchas químicas, sobre uma base de betão.
Inclui: Marcação. Escavação. Betonagem da base de apoio. Fixação do equipamento infantil.
Critério de medição de projecto: Número de unidades previstas, segundo documentação gráfica de Projecto.
Critério de medição de obra: Medir-se-á o número de unidades realmente executadas segundo especificações de Projecto.

| Código | Un | Descrição | Rendimento | Preço | Importância |
|---|---|---|---|---|---|
| mt10hmf020Da | m³ | Betão simples C20/25 (X0(P); D25; S2; Cl 1,0), fabricado em central, segundo NP EN 206. (material) | 3.500 | 12561.61 | 43965.64 |
| mt50spl105b | Ud | Fixação composta por bucha química, anilha e parafuso de aço. (material) | 4.000 | 926.62 | 3706.48 |
| mt52jig060a | Ud | Rede tridimensional de forma piramidal formada por poste de aço galvanizado a quente de 3,00 m de altura, com cabeça de alumínio, revestimento de postes de borracha e rede de poliamida com alma interior de aço, para crianças de 5 a 12 anos, com zona de segurança de 45,00 m² e 1,50 m de altura livre de queda, com elementos de fixação. Segundo NP EN 1176-1 e NP EN 1176-11. (material) | 1.000 | 900540.07 | 900540.07 |
| op00tal010 |  | Berbequim. | 1.000 | 0.00 | 0.00 |
| op00ato010 |  | Aparafusadora. | 1.000 | 0.00 | 0.00 |
| mo041 | h | Oficial de 1ª construção de obra civil. (mão de obra) | 16.382 | 654.61 | 10723.82 |
| mo087 | h | Ajudante de construção de obra civil. (mão de obra) | 16.382 | 419.67 | 6875.03 |
| % | % | Custos directos complementares | 2 % | 965811.04 | 19316.22 |
|  |  | Custos directos |  |  | 985127.26 |
