# Guarda-sol de lona

- Propriedade do ficheiro: CYPE Ingenieros S.A.
- Formato: FIEBDC-3/2016
- Programa: Gerador de preços para construção civil. CYPE Ingenieros, S.A.
- Data: 30/10/2024
- Âmbito geográfico: Cabo Verde
- Moeda: CVE
- Custos indirectos: 3 %
- IVA: 15 %

## T Equipamento urbano

### TM Mobiliário urbano

#### TMP Guarda-sóis

**TMP010** Ud Guarda-sol de lona.
Guarda-sol com cobertura de lona de tecido acrílico de 200 g/m², de 220 cm de diâmetro e mastro de madeira de pinho silvestre, tratada em autoclave, com classe de risco 4 segundo NP EN 335, de 250 cm de comprimento e 5 cm de diâmetro com base móvel desmontável, zincada e lacada, de 80x80 cm, imobilizada com quatro pedras de 8 kg cada uma.
Inclui: Montagem.
Critério de medição de projecto: Número de unidades previstas, segundo documentação gráfica de Projecto.
Critério de medição de obra: Medir-se-á o número de unidades realmente executadas segundo especificações de Projecto.

| Código | Un | Descrição | Rendimento | Preço | Importância |
|---|---|---|---|---|---|
| mt52par010a | Ud | Guarda-sol com cobertura de lona de tecido acrílico de 200 g/m², de 220 cm de diâmetro e mastro de madeira de pinho silvestre, tratada em autoclave, com classe de risco 4 segundo NP EN 335, de 250 cm de comprimento e 5 cm de diâmetro. (material) | 1 | 20474.5 | 20474.500 |
| mt52par020 | Ud | Base móvel desmontável, zincada e lacada, de 80x80 cm, imobilizada com quatro pedras de 8 kg cada uma. (material) | 1 | 12512.2 | 12512.200 |
| mo087 | h | Ajudante de construção de obra civil. (mão de obra) | 0.126 | 402.07 | 50.661 |
| % | % | Custos directos complementares | 2 % | 33037.361 | 660.747 |
|  |  | Custos directos |  |  | 33698.108 |
