# Ligação do ramal de ligação do edifício à rede geral de saneamento através da câmara de inspecção

- Propriedade do ficheiro: CYPE INGENIEROS, S.A.
- Formato: FIEBDC-3/2002
- Âmbito geográfico: Cabo Verde
- Moeda: CVE
- Custos indirectos: 3.00 %
- IVA: 15.00 %

## A Acondicionamento do terreno

### AS Redes de drenagem horizontais

#### ASB Ramais de ligação

**ASB020** Ud Ligação do ramal de ligação do edifício à rede geral de saneamento através da câmara de inspecção.
Ligação do ramal de ligação do edifício à rede geral de saneamento através da câmara de inspecção. Inclusive junta flexível para a união do ramal de ligação e argamassa de cimento para correcção de falhas e brunidura no interior da câmara.
Critérios considerados na determinação do preço da unidade de obra: O preço não inclui a escavação nem a câmara de inspecção.
Inclui: Marcação da ligação na câmara de inspecção. Ruptura da câmara de inspecção com compressor. Montagem, ligação e verificação do seu correcto funcionamento.
Critério de medição de projecto: Número de unidades previstas, segundo documentação gráfica de Projecto.
Critério de medição de obra: Medir-se-á o número de unidades realmente executadas segundo especificações de Projecto.

| Código | Un | Descrição | Rendimento | Preço | Importância |
|---|---|---|---|---|---|
| mt08aaa010a | m³ | Água. (material) | 0.013 | 195.56 | 2.54 |
| mt01arg005a | t | Areia de pedreira, para argamassa preparada em obra. (material) | 0.106 | 2106.19 | 223.26 |
| mt08cem000m | kg | Cimento cinzento em sacos. (material) | 16.250 | 17.38 | 282.43 |
| mt11var200 | Ud | Material para execução de junta flexível na união do ramal de ligação à câmara de inspecção. (material) | 1.000 | 2532.54 | 2532.54 |
| mq05pdm110 | h | Compressor portátil diesel média pressão 10 m³/min. (equipamento) | 1.000 | 750.57 | 750.57 |
| mq05mai030 | h | Martelo pneumático. (equipamento) | 2.000 | 442.53 | 885.06 |
| mq06hor010 | h | Betoneira eléctrica com uma capacidade de amassadura de 160 l. (equipamento) | 0.046 | 334.11 | 15.37 |
| mo020 | h | Oficial de 1ª construção. (mão de obra) | 3.437 | 654.61 | 2249.89 |
| mo112 | h | Operário especializado construção. (mão de obra) | 5.751 | 410.53 | 2360.96 |
| % | % | Custos directos complementares | 2 % | 9302.62 | 186.05 |
|  |  | Custos directos |  |  | 9488.67 |
