# Transporte, colocação em obra e remoção de equipamento completo de produção de lamas tixotrópicas (bentonite) para a realização de paredes moldadas, a uma distância de entre 50 e 100 km

- Propriedade do ficheiro: CYPE INGENIEROS, S.A.
- Formato: FIEBDC-3/2002
- Âmbito geográfico: Cabo Verde
- Moeda: CVE
- Custos indirectos: 3.00 %
- IVA: 15.00 %

## C Fundações

### CC Contenções

#### CCP Paredes moldadas

**CCP002** Ud Transporte, colocação em obra e remoção de equipamento completo de produção de lamas tixotrópicas (bentonite) para a realização de paredes moldadas, a uma distância de entre 50 e 100 km.
Transporte, colocação em obra e remoção de equipamento completo de produção de lamas tixotrópicas (bentonite) para a realização de paredes moldadas, a uma distância de entre 50 e 100 km.
Inclui: Transporte à obra. Montagem do equipamento. Desmontagem do equipamento. Remoção do equipamento>.
Critério de medição de projecto: Número de unidades previstas, segundo documentação gráfica de Projecto.
Critério de medição de obra: Medir-se-á o número de unidades realmente executadas segundo especificações de Projecto.
Critérios considerados na determinação do preço da unidade de obra: O preço inclui o deslocamento à obra do pessoal especializado e a regeneração de lamas.

| Código | Un | Descrição | Rendimento | Preço | Importância |
|---|---|---|---|---|---|
| mq03pae051b | Ud | Transporte, colocação em obra e remoção de equipamento completo de lamas tixotrópicas (bentonite), a uma distância de entre 50 e 100 km. (equipamento) | 1.005 | 213052.25 | 214117.51 |
| % | % | Custos directos complementares | 2 % | 214117.51 | 4282.35 |
|  |  | Custos directos |  |  | 218399.86 |
