# Transporte, colocação em obra e remoção de equipamento completo para microestacas

- Propriedade do ficheiro: CYPE INGENIEROS, S.A.
- Formato: FIEBDC-3/2002
- Âmbito geográfico: Cabo Verde
- Moeda: CVE
- Custos indirectos: 3.00 %
- IVA: 15.00 %

## C Fundações

### CP Profundas

#### CPM Microestacas

**CPM001** Ud Transporte, colocação em obra e remoção de equipamento completo para microestacas.
Transporte, colocação em obra e remoção de equipamento completo para a execução de microestacas, a uma distância de até 50 km.
Critérios considerados na determinação do preço da unidade de obra: O preço inclui o deslocamento à obra do pessoal especializado e o transporte dos materiais.
Inclui: Transporte à obra. Montagem do equipamento. Desmontagem do equipamento. Remoção do equipamento>.
Critério de medição de projecto: Número de unidades previstas, segundo documentação gráfica de Projecto.
Critério de medição de obra: Medir-se-á o número de unidades realmente executadas segundo especificações de Projecto.

| Código | Un | Descrição | Rendimento | Preço | Importância |
|---|---|---|---|---|---|
| mq03pva050a | Ud | Transporte, colocação em obra e remoção de equipamento completo para execução de microestacas, a uma distância de até 50 km. (equipamento) | 1.000 | 287431.59 | 287431.59 |
| % | % | Custos directos complementares | 2 % | 287431.59 | 5748.63 |
|  |  | Custos directos |  |  | 293180.22 |
