# Saneamento de cabeça de estaca pré-fabricada de betão armado

- Propriedade do ficheiro: CYPE INGENIEROS, S.A.
- Formato: FIEBDC-3/2002
- Âmbito geográfico: Cabo Verde
- Moeda: CVE
- Custos indirectos: 3.00 %
- IVA: 15.00 %

## C Fundações

### CP Profundas

#### CPP Estacas cravadas (pré-fabricadas)

**CPP090** m Saneamento de cabeça de estaca pré-fabricada de betão armado.
Saneamento de cabeça de estaca pré-fabricada de betão armado, de 22,5 cm de diâmetro, através da limpeza e eliminação do betão da cabeça da estaca que possa ter ficado ressentido pela pancada do bate-estacas e não reúna as características mecânicas necessárias, com compressor com martelo pneumático, e carga dos escombros procedentes do descabeçamento para camião ou contentor.
Inclui: Descabeçamento. Dobragem de armaduras. Limpeza e carga do entulho procedente do saneamento da cabeça para camião ou contentor.
Critério de medição de projecto: Comprimento medido segundo documentação gráfica de Projecto, considerando uma altura de um metro em cada uma das estacas.
Critério de medição de obra: Medir-se-á o comprimento realmente executado segundo especificações de Projecto.

| Código | Un | Descrição | Rendimento | Preço | Importância |
|---|---|---|---|---|---|
| mq05pdm010c | h | Compressor portátil eléctrico 9 m³/min de caudal. (equipamento) | 0.168 | 1329.76 | 223.40 |
| mq05mai030 | h | Martelo pneumático. (equipamento) | 0.336 | 442.53 | 148.69 |
| mq01exn010i | h | Miniretroescavadora sobre pneus, de 37,5 kW. (equipamento) | 0.006 | 4956.78 | 29.74 |
| mo112 | h | Operário especializado construção. (mão de obra) | 0.481 | 393.22 | 189.14 |
| mo113 | h | Operário não qualificado construção. (mão de obra) | 0.124 | 386.89 | 47.97 |
| % | % | Custos directos complementares | 2 % | 638.94 | 12.78 |
|  |  | Custos directos |  |  | 651.72 |
