# Transporte, colocação em obra e remoção de equipamento completo para cravamento de estacas-prancha

- Propriedade do ficheiro: CYPE INGENIEROS, S.A.
- Formato: FIEBDC-3/2002
- Âmbito geográfico: Cabo Verde
- Moeda: CVE
- Custos indirectos: 3.00 %
- IVA: 15.00 %

## C Fundações

### CT Estacas-prancha

#### CTA Paredes autoportantes

**CTA001** Ud Transporte, colocação em obra e remoção de equipamento completo para cravamento de estacas-prancha.
Transporte, colocação em obra e remoção de equipamento hidráulico completo com vibro-percussão/extracção, para cravamento de estacas-prancha metálicas no terreno, com carácter provisório ou definitivo, a uma distância de até 50 km.
Critérios considerados na determinação do preço da unidade de obra: O preço inclui o deslocamento à obra do pessoal especializado.
Inclui: Transporte à obra. Montagem do equipamento. Desmontagem do equipamento. Remoção do equipamento>.
Critério de medição de projecto: Número de unidades previstas, segundo documentação gráfica de Projecto.
Critério de medição de obra: Medir-se-á o número de unidades realmente executadas segundo especificações de Projecto.

| Código | Un | Descrição | Rendimento | Preço | Importância |
|---|---|---|---|---|---|
| mq03tab030a | Ud | Transporte, colocação em obra e remoção de martelo percutor de duplo efeito, com motor, para cravamento e extracção de estacas-prancha recuperáveis, a uma distância de até 50 km. (equipamento) | 1.000 | 963156.39 | 963156.39 |
| % | % | Custos directos complementares | 2 % | 963156.39 | 19263.13 |
|  |  | Custos directos |  |  | 982419.52 |
