# Demolição de pavimento exterior de lajetas de pedra natural

- Propriedade do ficheiro: CYPE INGENIEROS, S.A.
- Formato: FIEBDC-3/2002
- Âmbito geográfico: Cabo Verde
- Moeda: CVE
- Custos indirectos: 3.00 %
- IVA: 15.00 %

## D Demolições

### DM Pavimentos

#### DMX Pavimentos exteriores

**DMX070** m² Demolição de pavimento exterior de lajetas de pedra natural.
Demolição de pavimento exterior de lajetas de pedra natural, com martelo pneumático, e carga manual para camião ou contentor.
Critérios considerados na determinação do preço da unidade de obra: O preço inclui a picagem do material de fixação, mas não inclui a demolição da base suporte.
Inclui: Demolição do elemento. Fragmentação do entulho em peças manejáveis. Remoção e acumulação de entulho. Limpeza dos restos da obra. Carga manual de entulho para camião ou contentor.
Critério de medição de projecto: Superfície medida segundo documentação gráfica de Projecto.
Critério de medição de obra: Medir-se-á a superfície realmente demolida segundo especificações de Projecto.

| Código | Un | Descrição | Rendimento | Preço | Importância |
|---|---|---|---|---|---|
| mq05mai030 | h | Martelo pneumático. (equipamento) | 0.210 | 442.53 | 92.93 |
| mq05pdm010a | h | Compressor portátil eléctrico 2 m³/min de caudal. (equipamento) | 0.105 | 413.25 | 43.39 |
| mo112 | h | Operário especializado construção. (mão de obra) | 0.126 | 393.22 | 49.55 |
| mo113 | h | Operário não qualificado construção. (mão de obra) | 0.237 | 386.89 | 91.69 |
| % | % | Custos directos complementares | 2 % | 277.56 | 5.55 |
|  |  | Custos directos |  |  | 283.11 |
