# Remoção de guarda metálica em escadas

- Propriedade do ficheiro: CYPE INGENIEROS, S.A.
- Formato: FIEBDC-3/2002
- Âmbito geográfico: Cabo Verde
- Moeda: CVE
- Custos indirectos: 3.00 %
- IVA: 15.00 %

## D Demolições

### DP Divisões e protecções

#### DPD Protecções e gradeamentos

**DPD010** m Remoção de guarda metálica em escadas.
Remoção com meios manuais e equipamento de oxicorte, de guarda metálica em forma recta, de 100 cm de altura, localizada em escada e fixada, sem deteriorar os elementos construtivos aos quais está fixada, e carga manual para camião ou contentor.
Critérios considerados na determinação do preço da unidade de obra: O preço inclui o desmontagem dos acessórios e dos elementos de fixação.
Inclui: Remoção do elemento. Remoção e armazenamento do material removido. Limpeza dos restos da obra. Carga manual do material removido e restos da obra para camião ou contentor.
Critério de medição de projecto: Comprimento medido segundo documentação gráfica de Projecto.
Critério de medição de obra: Será medido o comprimento realmente desmontado segundo especificações de Projecto.

| Código | Un | Descrição | Rendimento | Preço | Importância |
|---|---|---|---|---|---|
| mq08sol010 | h | Equipamento de oxicorte, com acetileno como combustível e oxigénio como comburente. (equipamento) | 0.112 | 799.38 | 89.53 |
| mo019 | h | Oficial de 1ª soldador. (mão de obra) | 0.129 | 635.34 | 81.96 |
| mo113 | h | Operário não qualificado construção. (mão de obra) | 0.257 | 386.89 | 99.43 |
| % | % | Custos directos complementares | 2 % | 270.92 | 5.42 |
|  |  | Custos directos |  |  | 276.34 |
