# Demolição de parede divisória interior de alvenaria revestida

- Propriedade do ficheiro: CYPE INGENIEROS, S.A.
- Formato: FIEBDC-3/2002
- Âmbito geográfico: Cabo Verde
- Moeda: CVE
- Custos indirectos: 3.00 %
- IVA: 15.00 %

## D Demolições

### DP Divisões e protecções

#### DPT Paredes divisórias de alvenaria

**DPT020** m² Demolição de parede divisória interior de alvenaria revestida.
Demolição de parede divisória interior de alvenaria revestida, formada por tijolo furado simples de 3 cm de espessura, com meios manuais, sem afectar a estabilidade dos elementos constructivos contiguos, e carga manual para camião ou contentor.
Critérios considerados na determinação do preço da unidade de obra: O preço inclui a desmontagem prévia das folhas da caixilharia.
Inclui: Demolição da alvenaria e dos seus revestimentos. Fragmentação do entulho em peças manejáveis. Remoção e acumulação de entulho. Limpeza dos restos da obra. Carga manual de entulho para camião ou contentor.
Critério de medição de projecto: Superfície medida segundo documentação gráfica de Projecto.
Critério de medição de obra: Medir-se-á a superfície realmente demolida segundo especificações de Projecto.

| Código | Un | Descrição | Rendimento | Preço | Importância |
|---|---|---|---|---|---|
| mo113 | h | Operário não qualificado construção. (mão de obra) | 0.253 | 386.89 | 97.88 |
| % | % | Custos directos complementares | 2 % | 97.88 | 1.96 |
|  |  | Custos directos |  |  | 99.84 |
