# Demolição de tecto falso de caniço

- Propriedade do ficheiro: CYPE INGENIEROS, S.A.
- Formato: FIEBDC-3/2002
- Âmbito geográfico: Cabo Verde
- Moeda: CVE
- Custos indirectos: 3.00 %
- IVA: 15.00 %

## D Demolições

### DR Revestimentos

#### DRT Tectos falsos

**DRT010** m² Demolição de tecto falso de caniço.
Demolição de tecto falso de caniço revestido com gesso, situado a uma altura menor de 4 m, com meios manuais, sem deteriorar os elementos construtivos contíguos, e carga manual para camião ou contentor.
Inclui: Demolição do elemento. Fragmentação do entulho em peças manejáveis. Remoção e acumulação de entulho. Limpeza dos restos da obra. Carga manual de entulho para camião ou contentor.
Critério de medição de projecto: Superfície medida segundo documentação gráfica de Projecto.
Critério de medição de obra: Medir-se-á a superfície realmente demolida segundo especificações de Projecto.

| Código | Un | Descrição | Rendimento | Preço | Importância |
|---|---|---|---|---|---|
| mo113 | h | Operário não qualificado construção. (mão de obra) | 0.315 | 386.89 | 121.87 |
| % | % | Custos directos complementares | 2 % | 121.87 | 2.44 |
|  |  | Custos directos |  |  | 124.31 |
