# Abóbada de alvenaria de tijolo cerâmico

- Propriedade do ficheiro: CYPE INGENIEROS, S.A.
- Formato: FIEBDC-3/2002
- Âmbito geográfico: Cabo Verde
- Moeda: CVE
- Custos indirectos: 3.00 %
- IVA: 15.00 %

## E Estruturas

### EF Alvenarias

#### EFE Em abóbada

**EFE020** m² Abóbada de alvenaria de tijolo cerâmico.
Abóbada estrutural de berço, de directriz recta, realizada com alvenaria de meia vez de tijolo cerâmico face à vista perfurado clínquer, vermelho, 24x11,5x5 cm, junta refundada, assente com argamassa de cimento confeccionada em obra, com 250 kg/m³ de cimento, cor cinzento, dosificação 1:6, fornecida em sacos; montagem e desmontagem de cimbres e apoios.
Inclui: Montagem de cimbres e apoios. Implantação e marcação da estereotomia no cimbre. Marcação nos muros do perímetro da abóbada. Preparação da argamassa. Execução da abóbada de alvenaria. Resolução de encontros. Desmontagem de cimbres e apoios. Enchimento das juntas. Limpeza final.
Critério de medição de projecto: Superfície medida pela sua parte interior na sua verdadeira magnitude, segundo documentação gráfica de Projecto, incluindo as partes que se introduzem nos roços, remates de base e coroamento se os houver.
Critério de medição de obra: Medir-se-á, em verdadeira magnitude, pelo tardoz, a superfície realmente executada segundo especificações de Projecto, incluindo as partes que se introduzem nos roços e os remates da base e coroamento, se existirem.

| Código | Un | Descrição | Rendimento | Preço | Importância |
|---|---|---|---|---|---|
| mt05cvk010a | Ud | Tijolo cerâmico face à vista perfurado clínquer, vermelho, 24x11,5x5 cm, para utilização em alvenaria não protegida (peça U), densidade 1300 kg/m³, segundo NP EN 771-1. (material) | 68.667 | 39.87 | 2737.75 |
| mt08aaa010a | m³ | Água. (material) | 0.005 | 195.56 | 0.98 |
| mt01arg005a | t | Areia de pedreira, para argamassa preparada em obra. (material) | 0.040 | 2106.19 | 84.25 |
| mt08cem000m | kg | Cimento cinzento em sacos. (material) | 6.144 | 17.38 | 106.78 |
| mt08cim040c | m² | Cimbre de madeira de pinho, dimensionada para suportar una carga máxima de trabalho de 400 kg/m², para formação de abóbada estrutural de berço. (material) | 1.000 | 10912.54 | 10912.54 |
| mq06hor010 | h | Betoneira eléctrica com uma capacidade de amassadura de 160 l. (equipamento) | 0.017 | 334.11 | 5.68 |
| mo021 | h | Oficial de 1ª construção em trabalhos auxiliares de pedreiro. (mão de obra) | 1.238 | 627.12 | 776.37 |
| mo078 | h | Ajudante de construção em trabalhos auxiliares de pedreiro. (mão de obra) | 1.214 | 402.07 | 488.11 |
| mo114 | h | Operário não qualificado construção em trabalhos auxiliares de pedreiro. (mão de obra) | 1.038 | 386.89 | 401.59 |
| mo017 | h | Oficial de 1ª carpinteiro. (mão de obra) | 0.303 | 636.19 | 192.77 |
| mo058 | h | Ajudante de carpinteiro. (mão de obra) | 0.303 | 404.56 | 122.58 |
| % | % | Custos directos complementares | 2 % | 15829.40 | 316.59 |
|  |  | Custos directos |  |  | 16145.99 |
