# Laje térrea ventilada de betão armado de 20+4 cm de altura total

- Propriedade do ficheiro: CYPE INGENIEROS, S.A.
- Formato: FIEBDC-3/2002
- Âmbito geográfico: Cabo Verde
- Moeda: CVE
- Custos indirectos: 3.00 %
- IVA: 15.00 %

## E Estruturas

### EH Betão armado

#### EHI Lajes térreas ventiladas

**EHI010** m² Laje térrea ventilada de betão armado de 20+4 cm de altura total, sobre cofragem perdida de módulos de polipropileno reciclado, realizada com betão C25/30 (XC1(P); D12; S3; Cl 0,4) fabricado em central, e betonagem com grua, aço A400 NR na zona de vigas de bordadura e vigas de fundação, quantidade 3 kg/m², e malha electrossoldada AR50 100x300 mm de aço A500 EL como armadura de distribuição, colocada sobre separadores homologados, em camada de compressão de 4 cm de espessura; com juntas de retracção de 5 mm de espessura, através de corte com disco de diamante; apoiada sobre base de betão de limpeza. Inclusive vigas de bordadura conformadas com sistema de cofragem recuperável de tábuas de madeira.
Laje térrea ventilada de betão armado de 20+4 cm de altura total, sobre cofragem perdida de módulos de polipropileno reciclado, realizada com betão C25/30 (XC1(P); D12; S3; Cl 0,4) fabricado em central, e betonagem com grua, aço A400 NR na zona de vigas de bordadura e vigas de fundação, quantidade 3 kg/m², e malha electrossoldada AR50 100x300 mm de aço A500 EL como armadura de distribuição, colocada sobre separadores homologados, em camada de compressão de 4 cm de espessura; com juntas de retracção de 5 mm de espessura, através de corte com disco de diamante; apoiada sobre base de betão de limpeza. Inclusive vigas de bordadura conformadas com sistema de cofragem recuperável de tábuas de madeira.
Inclui: Implantação dos módulos. Montagem do sistema de cofragem auxiliar. Colocação e montagem dos módulos. Realização dos orifícios de passagem das instalações. Colocação da armadura. Colocação dos elementos para passagem de instalações. Betonagem, espalhamento e vibração do betão. Nivelamento da camada de compressão. Cura do betão. Desmontagem do sistema de cofragem auxiliar. Implantação das juntas de retracção. Corte do betão. Limpeza final das juntas de retracção.
Critério de medição de projecto: Superfície medida desde as faces exteriores das vigas de bordadura do perímetro, segundo documentação gráfica de Projecto, descontando as aberturas de superfície maior de 6 m².
Critério de medição de obra: Medir-se-á, desde as faces exteriores das vigas perimetrais, a superfície realmente executada segundo especificações de Projecto, descontando as aberturas de superfície maior de 6 m². Consideram-se incluídos todos os elementos integrantes da estrutura assinalados nos desenhos e pormenores do Projecto.
Critérios considerados na determinação do preço da unidade de obra: O preço não inclui a camada de betão de limpeza.

| Código | Un | Descrição | Rendimento | Preço | Importância |
|---|---|---|---|---|---|
| mt07cid010j | m² | Cofragem perdida de módulos de polipropileno reciclado, de 50x50x20 cm, para massames e lajes térreas ventiladas. (material) | 1.050 | 1284.37 | 1348.59 |
| mt08efa010 | m² | Sistema de cofragem recuperável de painéis de madeira para vigas de bordadura. (material) | 0.100 | 148.04 | 14.80 |
| mt07aco040b | kg | Armadura elaborada em fábrica com aço em varões nervurados, A400 NR, de vários diâmetros. (material) | 3.000 | 104.06 | 312.18 |
| mt07ame020ffc | m² | Malha electrossoldada AR50 100x300 mm, com arames longitudinais de 5 mm de diâmetro e arames transversais de 4,2 mm de diâmetro, aço A500 EL. (material) | 1.100 | 250.70 | 275.77 |
| mt10haf020jgngc | m³ | Betão C25/30 (XC1(P) D12; S3; Cl 0,4), fabricado em central, segundo NP EN 206-1. (material) | 0.154 | 12809.96 | 1972.73 |
| mq06vib020 | h | Régua vibradora de 3 m. (equipamento) | 0.082 | 408.87 | 33.53 |
| mq06cor020 | h | Equipamento para corte de juntas em massames de betão. (equipamento) | 0.075 | 831.74 | 62.38 |
| op00ciz020 |  | Guilhotina para aço em varões nervurados. | 1.000 | 0.00 | 0.00 |
| op00ata010 |  | Máquina de amarrar ferro. | 1.000 | 0.00 | 0.00 |
| op00sie020 |  | Serra de disco fixo, para mesa de trabalho. | 1.000 | 0.00 | 0.00 |
| op00sie010 |  | Serra tico-tico. | 1.000 | 0.00 | 0.00 |
| op00amo010 |  | Rebarbadora. | 1.000 | 0.00 | 0.00 |
| au00auh010 |  | Balde para grua. | 1.000 | 0.00 | 0.00 |
| au00auh040 |  | Vibrador de betão, eléctrico. | 1.000 | 0.00 | 0.00 |
| mo042 | h | Oficial de 1ª estruturista. (mão de obra) | 0.132 | 478.43 | 63.15 |
| mo089 | h | Ajudante de estruturista. (mão de obra) | 0.132 | 304.93 | 40.25 |
| mo112 | h | Operário especializado construção. (mão de obra) | 0.088 | 285.44 | 25.12 |
| % | % | Custos directos complementares | 2 % | 4148.50 | 82.97 |
|  |  | Custos directos |  |  | 4231.47 |
