# Pano principal de fachada ventilada, de alvenaria de tijolo cerâmico para revestir

- Propriedade do ficheiro: CYPE INGENIEROS, S.A.
- Formato: FIEBDC-3/2002
- Âmbito geográfico: Cabo Verde
- Moeda: CVE
- Custos indirectos: 3.00 %
- IVA: 15.00 %

## F Fachadas, divisões e protecções

### FA Fachadas ventiladas

#### FAR Pano principal de alvenaria para revestir

**FAR010** m² Pano principal de fachada ventilada, de alvenaria de tijolo cerâmico para revestir.
Pano principal de fachada ventilada, apoiado sobre a laje e faceado, de 20 cm de espessura, de alvenaria de tijolo cerâmico furado duplo, para revestir, 30x20x7 cm, com juntas horizontais e verticais de 10 mm de espessura, assente com argamassa de cimento confeccionada em obra, com 250 kg/m³ de cimento, cor cinzento, dosificação 1:6, fornecida em sacos. Padieira de alvenaria armada de tijolos cortados para revestir; montagem e desmontagem de escoramento.
Inclui: Definição dos planos de fachada através de fios de prumo. Marcação, piso a piso. Marcação nos pilares dos níveis de referência geral de piso e de nível de pavimento. Preparação da argamassa. Assentamento da primeira fiada sobre camada de argamassa. Colocação e aprumo de prumos de referência. Colocação de fios entre prumos. Colocação de fios de prumo fixos nas arestas. Corte das peças. Colocação das peças por fiadas a nível. Realização de todos os trabalhos necessários para a execução dos vãos. Encontros da alvenaria com fachadas, pilares e paredes interiores. Encontro da alvenaria com a laje superior.
Critério de medição de projecto: Superfície medida segundo documentação gráfica de Projecto, sem duplicar esquinas nem encontros, descontando as aberturas de superfície maior de 4 m². Nas aberturas que não se deduzam, estão incluídos os trabalhos de realizar a superfície interior da abertura.
Critério de medição de obra: Medir-se-á a superfície realmente executada segundo especificações de Projecto, sem duplicar esquinas nem encontros, descontando as aberturas de superfície maior de 4 m². Nos vãos que não sejam deduzidos, estão incluídas as padieiras. Nas aberturas que não se deduzam, estão incluídos os trabalhos de realizar a superfície interior da abertura.

| Código | Un | Descrição | Rendimento | Preço | Importância |
|---|---|---|---|---|---|
| mt04lpt010b | Ud | Tijolo cerâmico furado duplo, para revestir, 30x20x7 cm, para utilização em alvenaria protegida (peça P), densidade 818 kg/m³, segundo NP EN 771-1. (material) | 42.000 | 29.34 | 1232.28 |
| mt08aaa010a | m³ | Água. (material) | 0.012 | 193.69 | 2.32 |
| mt01arg005a | t | Areia de pedreira, para argamassa preparada em obra. (material) | 0.051 | 2085.80 | 106.38 |
| mt08cem000m | kg | Cimento cinzento em sacos. (material) | 8.339 | 17.22 | 143.60 |
| mt07aco040e | kg | Aço em varões nervurados, A400 NR, fornecido em obra em varões sem elaborar, de vários diâmetros. (material) | 0.400 | 188.69 | 75.48 |
| mt01arg000m | m³ | Areia crivada. (material) | 0.001 | 2130.47 | 2.13 |
| mt01arg001md | m³ | Agregado grosso homogeneizado, de tamanho máximo 12 mm. (material) | 0.001 | 2166.28 | 2.17 |
| mt50spa050m | m³ | Pranchão de madeira de pinho, dimensões 20x7,2 cm. (material) | 0.001 | 71027.43 | 71.03 |
| mt50spa081a | Ud | Escora metálica telescópica, até 3 m de altura. (material) | 0.003 | 3113.56 | 9.34 |
| mt50spa101 | kg | Pregos de aço. (material) | 0.011 | 302.74 | 3.33 |
| mq06hor010 | h | Betoneira eléctrica com uma capacidade de amassadura de 160 l. (equipamento) | 0.022 | 330.99 | 7.28 |
| op00roz010 |  | Máquina de abrir roços. | 1.000 | 0.00 | 0.00 |
| op00amo010 |  | Rebarbadora. | 1.000 | 0.00 | 0.00 |
| mo021 | h | Oficial de 1ª construção em trabalhos auxiliares de pedreiro. (mão de obra) | 1.047 | 622.24 | 651.49 |
| mo114 | h | Operário não qualificado construção em trabalhos auxiliares de pedreiro. (mão de obra) | 0.904 | 383.87 | 347.02 |
| % | % | Custos directos complementares | 3 % | 2653.85 | 79.62 |
|  |  | Custos directos |  |  | 2733.47 |
