# Parede de placas de cimento. Sistema "KNAUF"

- Propriedade do ficheiro: CYPE INGENIEROS, S.A.
- Formato: FIEBDC-3/2002
- Âmbito geográfico: Cabo Verde
- Moeda: CVE
- Custos indirectos: 3.00 %
- IVA: 15.00 %

## F Fachadas, divisões e protecções

### FB Paredes divisórias de placas

#### FBC De placas de cimento

**FBC010** m² Parede de placas de cimento. Sistema "KNAUF".
Parede simples W381.es "KNAUF" (12,5+50+12,5)/600 (50) (2 Aquapanel Indoor), de 75 mm de espessura total, formada por uma estrutura simples de perfis de chapa de aço galvanizado de 50 mm de largura, à base de montantes (elementos verticais) separados 600 mm entre si, com disposição normal "N" e canais (elementos horizontais), à qual aparafusam-se duas placas no total (uma placa tipo Aquapanel Indoor em cada face, de 12,5 mm de espessura cada placa). Inclusive fita acústica de dilatação autocolante "KNAUF"; fixações para a ancoragem de canais e montantes metálicos; parafusos para a fixação das placas e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 2 m².
Critério de medição de obra: Medir-se-á a superfície realmente executada segundo especificações de Projecto, sem duplicar esquinas nem encontros, descontando as aberturas de superfície maior de 8 m² e a metade das aberturas para as de superfície entre 5 e 8 m² para as placas de gesso laminado e descontando as aberturas de superfície maior de 2 m² para o resto das placas.

| Código | Un | Descrição | Rendimento | Preço | Importância |
|---|---|---|---|---|---|
| mt12pck020b | m | Fita acústica de dilatação, autocolante, de espuma de poliuretano de células fechadas "KNAUF", de 3,2 mm de espessura e 50 mm de largura, resistência térmica 0,10 m²°C/W, condutibilidade térmica 0,032 W/(m°C). (material) | 1.200 | 39.82 | 47.78 |
| mt12pak020j | m | Canal 50/40/0,7 mm GRC 0,7 "KNAUF" de aço Z4 (Z450) galvanizado especial, para sistema Aquapanel Indoor. Segundo EN 14195. (material) | 0.700 | 451.20 | 315.84 |
| mt12pak030va | m | Montante 50/50/0,7 mm GRC 0,7 "KNAUF" de aço Z4 (Z450) galvanizado especial, para sistema Aquapanel Indoor. Segundo EN 14195. (material) | 2.000 | 536.91 | 1073.82 |
| mt12pak010r | m² | Placa de cimento Portland Aquapanel Indoor "KNAUF" de 12,5x1200x2400 mm, revestida com uma camada de fibra de vidro embebida em ambas as faces. (material) | 2.000 | 2961.09 | 5922.18 |
| mt12pak040p | Ud | Parafuso autoperfurante Aquapanel Maxi TN "KNAUF" 4,2x25. (material) | 34.000 | 5.07 | 172.38 |
| mt12psg220 | Ud | Fixação composta por bucha e parafuso 5x27. (material) | 1.600 | 10.40 | 16.64 |
| mt12pak110d | Ud | Cartucho de 310 cm³ de cola Indoor PU "KNAUF". (material) | 1.200 | 1491.06 | 1789.27 |
| mt12pak080d | kg | Primário superficial Aquapanel Indoor "KNAUF". (material) | 0.100 | 909.08 | 90.91 |
| mt12pck010a | m | Fita microperfurada de papel "KNAUF" de 50 mm de largura, segundo EN 13963. (material) | 3.200 | 7.21 | 23.07 |
| mt12pak090i | kg | Argamassa Aquapanel Indoor "KNAUF", cor branco. (material) | 7.000 | 394.27 | 2759.89 |
| op00fre010 |  | Fresadora. | 1.000 | 0.00 | 0.00 |
| op00ato010 |  | Aparafusadora. | 1.000 | 0.00 | 0.00 |
| mo053 | h | Oficial de 1ª montador de pré-fabricados interiores. (mão de obra) | 0.298 | 639.39 | 190.54 |
| mo100 | h | Ajudante de montador de pré-fabricados interiores. (mão de obra) | 0.298 | 398.94 | 118.88 |
| % | % | Custos directos complementares | 2 % | 12521.20 | 250.42 |
|  |  | Custos directos |  |  | 12771.62 |
