# Parede de placas de gesso natural (GRG)

- Propriedade do ficheiro: CYPE INGENIEROS, S.A.
- Formato: FIEBDC-3/2002
- Âmbito geográfico: Cabo Verde
- Moeda: CVE
- Custos indirectos: 3.00 %
- IVA: 15.00 %

## F Fachadas, divisões e protecções

### FB Paredes divisórias de placas

#### FBN De placas de gesso natural

**FBN001** m² Parede de placas de gesso natural (GRG).
Parede simples (15+49+15)/400 (49) (2 standard), de 64 mm de espessura total, com nível de qualidade do acabamento Q2, formado por uma estrutura simples de perfis de chapa de aço galvanizado de 49 mm de largura, à base de montantes (elementos verticais) separados 400 mm entre si, com disposição normal "N" e canais (elementos horizontais), à qual aparafusam-se duas placas no total (uma placa tipo standard em cada face, de 15 mm de espessura cada placa). Inclusive fita acústica; fixações para a ancoragem de canais e montantes metálicos; parafusos para a fixação das placas e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pna080b | m | Banda estanque autocolante, de espuma de polietileno reticulado de células fechadas, de 50 mm de largura; para a estanquidade da base e do isolamento sonoro do perímetro em paredes e revestimentos interiores de placas. (material) | 0.800 | 42.62 | 34.10 |
| mt12pna050a | m | Canal, de perfil de aço galvanizado Z1 (Z140), fabricado através de laminação a frio, 50x35 mm de secção e 0,6 mm de espessura, segundo EN 14195. (material) | 0.800 | 273.31 | 218.65 |
| mt12pna060a | m | Montante, de perfil de aço galvanizado Z1 (Z140), fabricado através de laminação a frio, 49x50 mm de secção e 0,6 mm de espessura, segundo EN 14195. (material) | 3.000 | 370.34 | 1111.02 |
| mt12pna025a | Ud | Fixação composta por bucha e parafuso de cabeça escareada, de 5x30 mm. (material) | 2.000 | 12.59 | 25.18 |
| mt12pna010ae | m² | Placa de gesso natural (GRG), sem cartão, standard / EN 13815 - 600 / 1200 / 15 / com os bordos longitudinais desiguais, formada por uma alma de gesso de origem natural reforçada pela inclusão na massa de fibra de vidro; Euroclasse A1 de reacção ao fogo, segundo NP EN 13501-1. (material) | 2.040 | 906.69 | 1849.65 |
| mt12pna020b | Ud | Parafuso autoperfurante, com cabeça de trombeta, de 25 mm de comprimento, para instalação de placas de gesso natural (GRG) sobre perfis de espessura inferior a 6 mm. (material) | 36.000 | 2.75 | 99.00 |
| mt12pna040b | Ud | Cartucho de 300 cm³ de masa monocomponente; para a vedação de encontros perimetrais. (material) | 0.067 | 656.58 | 43.99 |
| op00ato010 |  | Aparafusadora. | 1.000 | 0.00 | 0.00 |
| op00fre010 |  | Fresadora. | 1.000 | 0.00 | 0.00 |
| mo053 | h | Oficial de 1ª montador de pré-fabricados interiores. (mão de obra) | 0.339 | 639.39 | 216.75 |
| mo100 | h | Ajudante de montador de pré-fabricados interiores. (mão de obra) | 0.339 | 398.94 | 135.24 |
| % | % | Custos directos complementares | 2 % | 3733.58 | 74.67 |
|  |  | Custos directos |  |  | 3808.25 |
