# Padieira de perfil de alumínio

- Propriedade do ficheiro: CYPE INGENIEROS, S.A.
- Formato: FIEBDC-3/2002
- Âmbito geográfico: Cabo Verde
- Moeda: CVE
- Custos indirectos: 3.00 %
- IVA: 15.00 %

## F Fachadas, divisões e protecções

### FC Padieiras, lintéis e caixas de estores

#### FCU De alumínio

**FCU010** m Padieira de perfil de alumínio.
Padieira de alumínio, com pingadeira, de 11,5 cm de largura e de 3,4 cm de altura, de perfil de alumínio extrudido de 3,2 mm de espessura, de liga 6060, com tratamento térmico T5, acabamento lacado. Inclusive acessórios de fixação.
Inclui: Limpeza e preparação do plano de apoio do sistema. Implantação do nível de apoio dos elementos. Colocação e fixação provisória da padieira. Aprumo e nivelamento. Execução das uniões.
Critério de medição de projecto: Comprimento medido segundo documentação gráfica de Projecto, incluindo as entregas nos apoios.
Critério de medição de obra: Medir-se-á o comprimento realmente executado segundo especificações de Projecto, incluindo as entregas nos apoios.

| Código | Un | Descrição | Rendimento | Preço | Importância |
|---|---|---|---|---|---|
| mt20dcu010c | m | Padieira de alumínio, com pingadeira, de 11,5 cm de largura e de 3,4 cm de altura, de perfil de alumínio extrudido de 3,2 mm de espessura, de liga 6060, com tratamento térmico T5, acabamento lacado; segundo EN 12020-2. (material) | 1.000 | 3529.54 | 3529.54 |
| mt20dcu005b | Ud | Kit de acessórios de fixação, para padieira, formado por calha, manguito metálico, varões roscados M8, buchas e fixações mecânicas. (material) | 1.000 | 298.05 | 298.05 |
| mo020 | h | Oficial de 1ª construção. (mão de obra) | 0.229 | 622.24 | 142.49 |
| mo113 | h | Operário não qualificado construção. (mão de obra) | 0.229 | 383.87 | 87.91 |
| % | % | Custos directos complementares | 2 % | 4057.99 | 81.16 |
|  |  | Custos directos |  |  | 4139.15 |
