# Grade de segurança metálica

- Propriedade do ficheiro: CYPE INGENIEROS, S.A.
- Formato: FIEBDC-3/2002
- Âmbito geográfico: Cabo Verde
- Moeda: CVE
- Custos indirectos: 3.00 %
- IVA: 15.00 %

## F Fachadas, divisões e protecções

### FD Protecções e gradeamentos

#### FDC Grades de segurança metálicas

**FDC010** Ud Grade de segurança metálica.
Grade de segurança enrolável de lâminas de chapa de aço galvanizado, painel cego, 300x220 cm, acabamento sendzimir, abertura manual. Inclusive fechadura central com chave de segurança.
Inclui: Colocação e fixação dos perfis guia. Introdução da grade de segurança metálica nas guias. Colocação e fixação do eixo aos suportes. Tensão da mola. Fixação da grade de segurança metálica ao rolo. Montagem do sistema de abertura. Montagem do sistema de accionamento (eixo, engrenagem e manivela ou electromotor). Correcção de falhas, lubrificação de mecanismos e guias.
Critério de medição de projecto: Número de unidades previstas, segundo documentação gráfica de Projecto.
Critério de medição de obra: Medir-se-á o número de unidades realmente executadas segundo especificações de Projecto.

| Código | Un | Descrição | Rendimento | Preço | Importância |
|---|---|---|---|---|---|
| mt26cec010a | m² | Grade de segurança metálica enrolável de lâminas de chapa de aço galvanizado, painel cego, de 0,6 mm de espessura, acabamento sendzimir. Inclusive caixa recolhedora, eixos, guias, molas e acessórios. Segundo EN 13241-1. (material) | 7.590 | 7372.47 | 55957.05 |
| mt26eem020 | Ud | Fechadura de segurança ao solo para grade de segurança enrolável. (material) | 1.000 | 24385.61 | 24385.61 |
| op00ato010 |  | Aparafusadora. | 1.000 | 0.00 | 0.00 |
| op00amo010 |  | Rebarbadora. | 1.000 | 0.00 | 0.00 |
| op00tal010 |  | Berbequim. | 1.000 | 0.00 | 0.00 |
| mo020 | h | Oficial de 1ª construção. (mão de obra) | 3.024 | 627.12 | 1896.41 |
| mo113 | h | Operário não qualificado construção. (mão de obra) | 3.024 | 386.89 | 1169.96 |
| mo018 | h | Oficial de 1ª serralheiro. (mão de obra) | 3.024 | 635.34 | 1921.27 |
| mo059 | h | Ajudante de serralheiro. (mão de obra) | 3.024 | 402.84 | 1218.19 |
| % | % | Custos directos complementares | 2 % | 86548.49 | 1730.97 |
|  |  | Custos directos |  |  | 88279.46 |
