# Moldura para vão de fachada, de aço corten

- Propriedade do ficheiro: CYPE INGENIEROS, S.A.
- Formato: FIEBDC-3/2002
- Âmbito geográfico: Cabo Verde
- Moeda: CVE
- Custos indirectos: 3.00 %
- IVA: 15.00 %

## H Remates e trabalhos auxiliares

### HR Remates de fachada

#### HRG De aço corten

**HRG060** Ud Moldura para vão de fachada, de aço corten.
Moldura para vão de fachada de chapa de aço com resistência melhorada à corrosão atmosférica (corten), EN 10025 S355J0WP, de 6 mm de espessura, de 150 mm de profundidade, para vão de 1000 mm de largura e 1500 mm de altura. Inclusive parafusos para a fixação da moldura ao paramento.
Inclui: Limpeza e preparação da superfície suporte. Marcação. Colocação e fixação.
Critério de medição de projecto: Número de unidades previstas, segundo documentação gráfica de Projecto.
Critério de medição de obra: Medir-se-á o número de unidades realmente executadas segundo especificações de Projecto.

| Código | Un | Descrição | Rendimento | Preço | Importância |
|---|---|---|---|---|---|
| mt20rac010l | kg | Chapa de aço com resistência melhorada à corrosão atmosférica (corten), EN 10025 S355J0WP, de 6 mm de espessura, com parafusos para a fixação ao paramento. Elaboração em oficina, com tratamento prévio de activação da oxidação, tratamento anticorrosão e tratamento de protecção para evitar o aparecimento de manchas de óxido no paramento. (material) | 38.948 | 485.16 | 18896.01 |
| mo018 | h | Oficial de 1ª serralheiro. (mão de obra) | 0.785 | 630.40 | 494.86 |
| mo059 | h | Ajudante de serralheiro. (mão de obra) | 0.785 | 399.70 | 313.76 |
| % | % | Custos directos complementares | 2 % | 19704.63 | 394.09 |
|  |  | Custos directos |  |  | 20098.72 |
