# Parapeito de aço pré-lacado

- Propriedade do ficheiro: CYPE INGENIEROS, S.A.
- Formato: FIEBDC-3/2002
- Âmbito geográfico: Cabo Verde
- Moeda: CVE
- Custos indirectos: 3.00 %
- IVA: 15.00 %

## H Remates e trabalhos auxiliares

### HR Remates de fachada

#### HRR De aço pré-lacado

**HRR030** m Parapeito de aço pré-lacado.
Parapeito de chapa dobrada de aço pré-lacado, espessura 0,8 mm, desenvolvimento 300 mm e 5 dobras, com pingadeira, encastrado nas ombreiras; colocação com adesivo betuminoso de aplicação a frio; e vedação das juntas entre peças e das uniões com os muros com vedante adesivo monocomponente.
Inclui: Marcação da disposição das peças. Corte das peças. Preparação e regularização do suporte. Colocação e fixação das peças metálicas, niveladas e aprumadas. Vedação de juntas e limpeza.
Critério de medição de projecto: Largura da abertura, medida segundo documentação gráfica de Projecto, incrementada em 5 cm para cada lado.
Critério de medição de obra: Medir-se-á o comprimento realmente executado segundo especificações de Projecto, incluindo os encastramentos nas ombreiras.

| Código | Un | Descrição | Rendimento | Preço | Importância |
|---|---|---|---|---|---|
| mt20wwr010 | kg | Adesivo betuminoso de aplicação a frio, para chapas metálicas. (material) | 0.300 | 983.26 | 294.98 |
| mt20vme030a | m | Parapeito de chapa dobrada de aço pré-lacado, espessura 0,8 mm, desenvolvimento 300 mm e 5 dobras, com pingadeira. (material) | 1.000 | 847.33 | 847.33 |
| mt22www010d | Ud | Cartucho de 290 ml de vedante adesivo monocomponente, neutro, súper elástico, à base de polímero MS, cor transparente, com resistência à intempérie e aos raios UV e alongamento até à rotura 750%. (material) | 0.200 | 855.50 | 171.10 |
| op00ciz010 |  | Tesoura. | 1.000 | 0.00 | 0.00 |
| mo020 | h | Oficial de 1ª construção. (mão de obra) | 0.183 | 622.24 | 113.87 |
| mo113 | h | Operário não qualificado construção. (mão de obra) | 0.092 | 383.87 | 35.32 |
| % | % | Custos directos complementares | 2 % | 1462.60 | 29.25 |
|  |  | Custos directos |  |  | 1491.85 |
