# Soco de betão polímero de superfície polida, de cor branca, de 5x10 cm

- Propriedade do ficheiro: CYPE INGENIEROS, S.A.
- Formato: FIEBDC-3/2002
- Âmbito geográfico: Cabo Verde
- Custos indirectos: 3.00 %
- IVA: 15.00 %

## H Remates e trabalhos auxiliares

### HR Remates

#### HRZ Socos

**HRZ010** m Soco de betão polímero de superfície polida, de cor branca, de 5x10 cm.
Execução de soco de betão polímero de superfície polida, de cor branca, de 5x10 cm, com ancoragem metálica de aço inoxidável, assente com uma camada de argamassa de cimento, confeccionada em obra, com aditivo hidrófugo, dosificação 1:3, com uma espessura de 15 mm, sobre a qual se introduzem as ancoragens metálicas, prevendo uma junta de 5 mm entre peças. Inclusive enchimento entre peças e ligações com as paredes de fachada e caixilharias com massa de poliuretano de grande flexibilidade.
Inclui: Implantação das peças sobre o paramento. Colocação de réguas e prumadas fixas ao muro. Colocação, aprume, nivelação e alinhamento. Vedação das juntas e limpeza do soco.
Critério de medição de projecto: Comprimento medido pelo seu maior desenvolvimento linear, segundo documentação gráfica de Projecto.
Critério de medição de obra: Medir-se-á, pelo seu maior desenvolvimento linear, o comprimento realmente executado segundo especificações de Projecto, incluindo o comprimento que se poderá perder em meias esquadrias.

| Código | Un | Descrição | Rendimento | Preço | Importância |
|---|---|---|---|---|---|
| mt08aaa010a | m³ | Água. (material) | 0.006 | 1.61 | 0.01 |
| mt01arg005a | t | Areia de pedreira, para argamassa preparada em obra. (material) | 0.002 | 17.11 | 0.03 |
| mt08cem000m | kg | Cimento cinzento em sacos. (material) | 0.685 | 0.14 | 0.10 |
| mt08adt010 | kg | Aditivo hidrófugo para impermeabilização de argamassas ou betões. (material) | 0.014 | 1.29 | 0.02 |
| mt20wwa040 | kg | Cimento cola flexível e de grande aderência. (material) | 0.626 | 0.69 | 0.43 |
| mt20zhp010g | m | Soco de betão polímero de superfície polida, de cor branca, de 5x10 cm, com ancoragem metálica de aço inoxidável. (material) | 1.050 | 13.93 | 14.63 |
| mt20wwa025 | m | Perfil de espuma de polietileno, de 6 mm de diâmetro, para enchimento de juntas. (material) | 0.150 | 0.54 | 0.08 |
| mt20wwa035 | Ud | Caixa de primário para pastas (250 cm³). (material) | 0.015 | 7.43 | 0.11 |
| mt20wwa030 | Ud | Caixa de pasta de poliuretano impermeável (310 cm³). (material) | 0.029 | 7.29 | 0.21 |
| mq06hor010 | h | Betoneira. (equipamento) | 0.005 | 1.28 | 0.01 |
| op00amo010 |  | Rebarbadora. | 1.000 | 0.00 | 0.00 |
| mo020 | h | Oficial de 1ª construção. (mão de obra) | 0.255 | 3.76 | 0.96 |
| mo113 | h | Operário não qualificado construção. (mão de obra) | 0.269 | 2.28 | 0.61 |
| % | % | Custos directos complementares | 2 % | 17.20 | 0.34 |
|  |  | Custos directos |  |  | 17.54 |
