# Abertura de roços em alvenaria de tijolo furado, com meios manuais e carga manual de entulho para camião ou contentor

- Propriedade do ficheiro: CYPE INGENIEROS, S.A.
- Formato: FIEBDC-3/2002
- Âmbito geográfico: Cabo Verde
- Custos indirectos: 3.00 %
- IVA: 15.00 %

## H Remates e trabalhos auxiliares

### HY Trabalhos auxiliares

#### HYT Roços

**HYT010** m Abertura de roços em alvenaria de tijolo furado, com meios manuais e carga manual de entulho para camião ou contentor.
Abertura de roços em alvenaria de tijolo furado, com meios manuais sem afectar a estabilidade do elemento construtivo. Incluindo p/p de preparação da zona de trabalho e protecção dos elementos da envolvente que devam manter-se, limpeza, armazenamento, remoção e carga manual de entulho para camião ou contentor.
Inclui: Preparação da zona de trabalho. Marcação. Execução manual do roço. Remoção e acumulação de entulho. Limpeza dos restos da obra. Carga de entulho para camião ou contentor.
Critério de medição de projecto: Comprimento medido segundo documentação gráfica de Projecto.
Critério de medição de obra: Medir-se-á o comprimento realmente executado segundo especificações de Projecto.

| Código | Un | Descrição | Rendimento | Preço | Importância |
|---|---|---|---|---|---|
| mq06hor010 | h | Betoneira. (equipamento) | 0.005 | 1.25 | 0.01 |
| mo113 | h | Operário não qualificado construção. (mão de obra) | 0.206 | 2.26 | 0.47 |
| % | % | Custos directos complementares | 2 % | 0.48 | 0.01 |
|  |  | Custos directos |  |  | 0.49 |
