# Derivação para linha frigorífica de líquido e de gás

- Propriedade do ficheiro: CYPE INGENIEROS, S.A.
- Formato: FIEBDC-3/2002
- Âmbito geográfico: Cabo Verde
- Moeda: CVE
- Custos indirectos: 3.00 %
- IVA: 15.00 %

## I Instalações

### IC Aquecimento, arrefecimento, climatização e A.Q.S.

#### ICN Unidades autónomas de climatização

**ICN011** Ud Derivação para linha frigorífica de líquido e de gás.
Derivação de linha frigorífica formada por conjunto de duas juntas, uma para a linha de líquido e outra para a linha de gás, com uma potência frigorífica total menor ou igual a 15 kW das unidades interiores ligadas a jusante.
Inclui: Ligação.
Critério de medição de projecto: Número de unidades previstas, segundo documentação gráfica de Projecto.
Critério de medição de obra: Medir-se-á o número de unidades realmente executadas segundo especificações de Projecto.

| Código | Un | Descrição | Rendimento | Preço | Importância |
|---|---|---|---|---|---|
| mt42sam008aa | Ud | Conjunto de duas juntas, uma para a linha de líquido e outra para a linha de gás, com uma potência frigorífica total menor ou igual a 15 kW das unidades interiores ligadas a jusante. (material) | 1.000 | 17344.47 | 17344.47 |
| mo005 | h | Oficial de 1ª instalador de ar condicionado. (mão de obra) | 0.057 | 639.39 | 36.45 |
| mo104 | h | Ajudante de instalador de ar condicionado. (mão de obra) | 0.057 | 398.19 | 22.70 |
| % | % | Custos directos complementares | 2 % | 17403.62 | 348.07 |
|  |  | Custos directos |  |  | 17751.69 |
