# Rede de evacuação de condensados

- Propriedade do ficheiro: CYPE INGENIEROS, S.A.
- Formato: FIEBDC-3/2002
- Âmbito geográfico: Cabo Verde
- Moeda: CVE
- Custos indirectos: 3.00 %
- IVA: 15.00 %

## I Instalações

### IC Aquecimento, arrefecimento, climatização e A.Q.S.

#### ICN Unidades autónomas de climatização

**ICN018** m Rede de evacuação de condensados.
Rede de evacuação de condensados, colocada superficialmente e fixada ao paramento, formada por tubo flexível de PVC, de 16 mm de diâmetro e 1,5 mm de espessura, que liga a unidade de ar condicionado com o ramal de descarga, o tubo de queda, o colector ou o sifão de pavimento. Incluindo material auxiliar para montagem e fixação, acessórios e peças especiais colocadas através de união colada com adesivo.
Inclui: Marcação. Colocação de tubos, acessórios e peças especiais. Fixação do material auxiliar para montagem e fixação à obra. Colocação e fixação de tubos, acessórios e peças especiais.
Critério de medição de projecto: Comprimento medido segundo documentação gráfica de Projecto.
Critério de medição de obra: Medir-se-á o comprimento realmente executado segundo especificações de Projecto.

| Código | Un | Descrição | Rendimento | Preço | Importância |
|---|---|---|---|---|---|
| mt36tsf410a | Ud | Material auxiliar para montagem e fixação das tubagens de PVC flexível, de 16 mm de diâmetro. (material) | 0.500 | 32.75 | 16.38 |
| mt36tsf010ac | m | Tubo de PVC flexível, de 16 mm de diâmetro e 1,5 mm de espessura, com espiral de PVC rígido, segundo EN ISO 3994, com o preço incrementado em 10% relativamente a acessórios e peças especiais. (material) | 1.050 | 240.16 | 252.17 |
| mt11var009 | l | Líquido de limpeza para colagem com adesivo de tubos e acessórios de PVC. (material) | 0.015 | 6080.67 | 91.21 |
| mt11var010 | l | Cola para tubos e acessórios de PVC. (material) | 0.008 | 7749.62 | 62.00 |
| mo008 | h | Oficial de 1ª canalizador. (mão de obra) | 0.080 | 639.39 | 51.15 |
| mo107 | h | Ajudante de canalizador. (mão de obra) | 0.040 | 398.19 | 15.93 |
| % | % | Custos directos complementares | 2 % | 488.84 | 9.78 |
|  |  | Custos directos |  |  | 498.62 |
