# Unidade interior de ar condicionado, de solo

- Propriedade do ficheiro: CYPE INGENIEROS, S.A.
- Formato: FIEBDC-3/2002
- Âmbito geográfico: Cabo Verde
- Moeda: CVE
- Custos indirectos: 3.00 %
- IVA: 15.00 %

## I Instalações

### IC Aquecimento, arrefecimento, climatização e A.Q.S.

#### ICN Unidades autónomas de climatização

**ICN102** Ud Unidade interior de ar condicionado, de solo.
Unidade interior de ar condicionado, de solo, sistema ar-ar multi-split, para gás R-32, bomba de calor, alimentação monofásica (230V/50Hz), potência frigorífica nominal 2,5 kW (temperatura de bolbo seco 27°C, temperatura de bolbo húmido 19°C), potência calorífica nominal 3,4 kW (temperatura de bolbo seco 20°C), de 600x860x238 mm, nível sonoro (velocidade ultra baixa) 26 dBA, com filtro enzimático, filtro desodorizante fotocatalítico e controlo sem fios, com programação semanal.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi140a | Ud | Unidade interior de ar condicionado, de solo, sistema ar-ar multi-split, para gás R-32, bomba de calor, alimentação monofásica (230V/50Hz), potência frigorífica nominal 2,5 kW (temperatura de bolbo seco 27°C, temperatura de bolbo húmido 19°C), potência calorífica nominal 3,4 kW (temperatura de bolbo seco 20°C), de 600x860x238 mm, nível sonoro (velocidade ultra baixa) 26 dBA, com filtro enzimático, filtro desodorizante fotocatalítico e controlo sem fios, com programação semanal. (material) | 1.000 | 123618.78 | 123618.78 |
| mo005 | h | Oficial de 1ª instalador de ar condicionado. (mão de obra) | 1.146 | 639.39 | 732.74 |
| mo104 | h | Ajudante de instalador de ar condicionado. (mão de obra) | 1.146 | 398.19 | 456.33 |
| % | % | Custos directos complementares | 2 % | 124807.85 | 2496.16 |
|  |  | Custos directos |  |  | 127304.01 |
