# Climatizador evaporativo

- Propriedade do ficheiro: CYPE INGENIEROS, S.A.
- Formato: FIEBDC-3/2002
- Âmbito geográfico: Cabo Verde
- Moeda: CVE
- Custos indirectos: 3.00 %
- IVA: 15.00 %

## I Instalações

### IC Aquecimento, arrefecimento, climatização e A.Q.S.

#### ICP Bioclimatização

**ICP010** Ud Climatizador evaporativo.
Climatizador evaporativo industrial, caudal de ar nominal 18000 m³/h, ventilador axial com alimentação monofásica a 230 V, de 10 velocidades, saída de ar inferior, potência frigorífica 16750 W, pressão sonora 76 dBA, consumo eléctrico 1200 W, dimensões 1150x1150x950 mm, carcaça de plástico, pré-filtros, painéis filtrantes húmidos, distribuidor de água aos painéis, sistema de gestão de água (bomba, sistema de drenagem automático e sistema de detecção de água), depósito de água de 30 litros, sistema de ozonamento, sistema de fecho de conduta automático (quando a unidade não está em funcionamento), conectores eléctricos de tipo rápido, comando digital de controlo, de parede, com controlo da humidade e da temperatura através de 3 programas configuráveis, programação diária e semanal até 8 eventos e sensor externo de temperatura e humidade, para ligação, pela sua saída de ar inferior, à conduta de ventilação (não incluída neste preço). Totalmente montado, ligado e colocado em funcionamento pela empresa instaladora para a verificação do seu correcto funcionamento.
Inclui: Implantação da unidade. Instalação da unidade. Ligação do equipamento à rede eléctrica. Ligação do equipamento à rede de abastecimento de água. Colocação em funcionamento.
Critério de medição de projecto: Número de unidades previstas, segundo documentação gráfica de Projecto.
Critério de medição de obra: Medir-se-á o número de unidades realmente executadas segundo especificações de Projecto.

| Código | Un | Descrição | Rendimento | Preço | Importância |
|---|---|---|---|---|---|
| mt42ter005aa | Ud | Climatizador evaporativo industrial, caudal de ar nominal 18000 m³/h, ventilador axial com alimentação monofásica a 230 V, de 10 velocidades, saída de ar inferior, potência frigorífica 16750 W, pressão sonora 76 dBA, consumo eléctrico 1200 W, dimensões 1150x1150x950 mm, carcaça de plástico, pré-filtros, painéis filtrantes húmidos, distribuidor de água aos painéis, sistema de gestão de água (bomba, sistema de drenagem automático e sistema de detecção de água), depósito de água de 30 litros, sistema de ozonamento, sistema de fecho de conduta automático (quando a unidade não está em funcionamento), conectores eléctricos de tipo rápido, comando digital de controlo, de parede, com controlo da humidade e da temperatura através de 3 programas configuráveis, programação diária e semanal até 8 eventos e sensor externo de temperatura e humidade. (material) | 1.000 | 477761.35 | 477761.35 |
| mo005 | h | Oficial de 1ª instalador de ar condicionado. (mão de obra) | 0.229 | 639.39 | 146.42 |
| mo104 | h | Ajudante de instalador de ar condicionado. (mão de obra) | 0.229 | 398.19 | 91.19 |
| % | % | Custos directos complementares | 2 % | 477998.96 | 9559.98 |
|  |  | Custos directos |  |  | 487558.94 |
