# Comporta de regulação do caudal de ar

- Propriedade do ficheiro: CYPE INGENIEROS, S.A.
- Formato: FIEBDC-3/2002
- Âmbito geográfico: Cabo Verde
- Moeda: CVE
- Custos indirectos: 3.00 %
- IVA: 15.00 %

## I Instalações

### IC Aquecimento, arrefecimento, climatização e A.Q.S.

#### ICR Sistemas de condução de ar

**ICR065** Ud Comporta de regulação do caudal de ar.
Comporta rectangular para a regulação do caudal de ar e a pressão ou para o fecho de condutas em instalações de ventilação com lâminas ensambladas no mesmo sentido, de 200x180 mm, lâminas perfiladas de chapa de aço galvanizado, eixos e alavancas exteriores de aço zincado, casquilhos de plástico especial, accionamento situado no lado direito da comporta. Inclusive acessórios de montagem e elementos de fixação.
Inclui: Marcação. Fixação da comporta. Ligação à conduta. Verificação do seu correcto funcionamento.
Critério de medição de projecto: Número de unidades previstas, segundo documentação gráfica de Projecto.
Critério de medição de obra: Medir-se-á o número de unidades realmente executadas segundo especificações de Projecto.

| Código | Un | Descrição | Rendimento | Preço | Importância |
|---|---|---|---|---|---|
| mt42trx360ia1a | Ud | Comporta rectangular para a regulação do caudal de ar e a pressão ou para o fecho de condutas em instalações de ventilação com lâminas ensambladas no mesmo sentido, de 200x180 mm, lâminas perfiladas de chapa de aço galvanizado, eixos e alavancas exteriores de aço zincado, casquilhos de plástico especial, accionamento situado no lado direito da comporta. (material) | 1.000 | 17218.33 | 17218.33 |
| mo005 | h | Oficial de 1ª instalador de ar condicionado. (mão de obra) | 0.176 | 639.39 | 112.53 |
| mo104 | h | Ajudante de instalador de ar condicionado. (mão de obra) | 0.176 | 398.19 | 70.08 |
| % | % | Custos directos complementares | 2 % | 17400.94 | 348.02 |
|  |  | Custos directos |  |  | 17748.96 |
