# Comporta de sobrepressão

- Propriedade do ficheiro: CYPE INGENIEROS, S.A.
- Formato: FIEBDC-3/2002
- Âmbito geográfico: Cabo Verde
- Moeda: CVE
- Custos indirectos: 3.00 %
- IVA: 15.00 %

## I Instalações

### IC Aquecimento, arrefecimento, climatização e A.Q.S.

#### ICR Sistemas de condução de ar

**ICR075** Ud Comporta de sobrepressão.
Comporta de sobrepressão para extracção de ar e protecção contra a chuva e a entrada de folhas e pássaros nas instalações de ventilação, de 300x215 mm, aro de chapa perfilada de aço galvanizado, lâminas de chapa perfilada de alumínio, eixos das lâminas de latão, articulações de PVC, juntas das lâminas de espuma de poliéster. Inclusive acessórios de montagem e elementos de fixação.
Inclui: Marcação. Fixação da comporta. Ligação à conduta.
Critério de medição de projecto: Número de unidades previstas, segundo documentação gráfica de Projecto.
Critério de medição de obra: Medir-se-á o número de unidades realmente executadas segundo especificações de Projecto.

| Código | Un | Descrição | Rendimento | Preço | Importância |
|---|---|---|---|---|---|
| mt42trx380aa1a | Ud | Comporta de sobrepressão para extracção de ar e protecção contra a chuva e a entrada de folhas e pássaros nas instalações de ventilação, de 300x215 mm, aro de chapa perfilada de aço galvanizado, lâminas de chapa perfilada de alumínio, eixos das lâminas de latão, articulações de PVC, juntas das lâminas de espuma de poliéster. (material) | 1.000 | 17360.24 | 17360.24 |
| mo005 | h | Oficial de 1ª instalador de ar condicionado. (mão de obra) | 0.179 | 639.39 | 114.45 |
| mo104 | h | Ajudante de instalador de ar condicionado. (mão de obra) | 0.179 | 398.19 | 71.28 |
| % | % | Custos directos complementares | 2 % | 17545.97 | 350.92 |
|  |  | Custos directos |  |  | 17896.89 |
