# Módulo purificador do ar para recuperador de calor ar-ar

- Propriedade do ficheiro: CYPE INGENIEROS, S.A.
- Formato: FIEBDC-3/2002
- Âmbito geográfico: Cabo Verde
- Moeda: CVE
- Custos indirectos: 3.00 %
- IVA: 15.00 %

## I Instalações

### IC Aquecimento, arrefecimento, climatização e A.Q.S.

#### ICR Sistemas de condução de ar

**ICR127** Ud Módulo purificador do ar para recuperador de calor ar-ar.
Módulo purificador do ar para recuperador de calor ar-ar, com destruição da carga viral e bacteriana, eliminação de contaminantes e redução de odores desagradavéis, através de ionizador de plasma por fotocatálise com lâmpada de raios UV, intervalo de caudal de ar de 0 a 1000 m³/h, caudal de ar nominal 750 m³/h, caudal de ar mínimo 400 m³/h, caudal de ar máximo 1000 m³/h, perda de carga sem filtro 10 Pa, perda de carga com filtro 90 Pa, consumo eléctrico sem filtro 15 W, consumo eléctrico com filtro 50 W, alimentação monofásica a 230 V, redução média da carga viral superior a 98%, redução da carga bacteriana superior a 97% e redução média dos compostos orgânicos voláteis de 50%.
Inclui: Colocação e fixação. Ligação e verificação do seu correcto funcionamento.
Critério de medição de projecto: Número de unidades previstas, segundo documentação gráfica de Projecto.
Critério de medição de obra: Medir-se-á o número de unidades realmente executadas segundo especificações de Projecto.

| Código | Un | Descrição | Rendimento | Preço | Importância |
|---|---|---|---|---|---|
| mt42lmf605a | Ud | Módulo purificador do ar para recuperador de calor ar-ar, com destruição da carga viral e bacteriana, eliminação de contaminantes e redução de odores desagradavéis, através de ionizador de plasma por fotocatálise com lâmpada de raios UV, intervalo de caudal de ar de 0 a 1000 m³/h, caudal de ar nominal 750 m³/h, caudal de ar mínimo 400 m³/h, caudal de ar máximo 1000 m³/h, perda de carga sem filtro 10 Pa, perda de carga com filtro 90 Pa, consumo eléctrico sem filtro 15 W, consumo eléctrico com filtro 50 W, alimentação monofásica a 230 V, redução média da carga viral superior a 98%, redução da carga bacteriana superior a 97% e redução média dos compostos orgânicos voláteis de 50%. (material) | 1.000 | 938966.60 | 938966.60 |
| mo005 | h | Oficial de 1ª instalador de ar condicionado. (mão de obra) | 0.229 | 639.39 | 146.42 |
| mo104 | h | Ajudante de instalador de ar condicionado. (mão de obra) | 0.229 | 398.19 | 91.19 |
| % | % | Custos directos complementares | 2 % | 939204.21 | 18784.08 |
|  |  | Custos directos |  |  | 957988.29 |
