# Estaca geotérmica

- Propriedade do ficheiro: CYPE INGENIEROS, S.A.
- Formato: FIEBDC-3/2002
- Âmbito geográfico: Cabo Verde
- Moeda: CVE
- Custos indirectos: 3.00 %
- IVA: 15.00 %

## I Instalações

### IC Aquecimento, arrefecimento, climatização e A.Q.S.

#### ICU Geotermia

**ICU018** Ud Estaca geotérmica.
Tubagem para formação de estaca geotérmica, formada por tubo de polietileno reticulado (PE-Xa), de 25 mm de diâmetro exterior e 2,3 mm de espessura, SDR11, com pés para união em U de tubos, distanciadores para tubos, atilhos de fixação à armadura da estaca (não incluída neste preço), curvatubos de plástico, tampões para os tubos. Incluindo ligações de tubagens e remates. Totalmente montada, ligada e testada.
Inclui: Colocação de tubagens, acessórios e peças especiais. Ligação de todos os circuitos.
Critério de medição de projecto: Número de unidades previstas, segundo documentação gráfica de Projecto.
Critério de medição de obra: Medir-se-á o número de unidades realmente executadas segundo especificações de Projecto.

| Código | Un | Descrição | Rendimento | Preço | Importância |
|---|---|---|---|---|---|
| mt37tpu075bc | m | Tubo de polietileno reticulado (PE-Xa), de 25 mm de diâmetro exterior e 2,3 mm de espessura, SDR11, segundo NP EN ISO 15875-2, com o preço incrementado em 10% relativamente a acessórios e peças especiais. (material) | 82.000 | 675.72 | 55409.04 |
| mt37sgu031a | Ud | Distanciador para tubos de 25 mm de diâmetro. (material) | 12.000 | 1119.89 | 13438.68 |
| mt37sgu030a | Ud | Pé de polietileno de alta densidade (PE 100), para união em U de tubos, electrossoldável. (material) | 4.000 | 14399.73 | 57598.92 |
| mt37tpu705a | Ud | Atilho de poliamida para fixação da tubagem. (material) | 80.000 | 12.63 | 1010.40 |
| mt37sgu035b | Ud | Curvatubos de plástico, de 25 mm de diâmetro. (material) | 8.000 | 968.03 | 7744.24 |
| mt37sgu033b | Ud | Tampão para tubo de polietileno reticulado (PE-Xa) de 25 mm de diâmetro, SDR11. (material) | 8.000 | 288.17 | 2305.36 |
| mo004 | h | Oficial de 1ª instalador de aquecimento. (mão de obra) | 0.939 | 639.39 | 600.39 |
| mo103 | h | Ajudante de instalador de aquecimento. (mão de obra) | 0.939 | 398.19 | 373.90 |
| % | % | Custos directos complementares | 2 % | 138480.93 | 2769.62 |
|  |  | Custos directos |  |  | 141250.55 |
