# Ramal de distribuição

- Propriedade do ficheiro: CYPE INGENIEROS, S.A.
- Formato: FIEBDC-3/2002
- Âmbito geográfico: Cabo Verde
- Moeda: CVE
- Custos indirectos: 3.00 %
- IVA: 15.00 %

## I Instalações

### IF Abastecimento de água

#### IFM Ramais de distribuição

**IFM010** Ud Ramal de distribuição.
Ramal de distribuição de 12 m de comprimento, colocado superficialmente e fixado ao paramento, formado por tubo de polietileno reticulado (PE-Xa), série 5, de 20 mm de diâmetro exterior, PN=6 atm e 1,9 mm de espessura, fornecido em rolos; purgador automático de ar de latão e válvula de seccionamento de esfera de latão niquelado. Inclusive material auxiliar para montagem e fixação, acessórios e peças especiais.
Inclui: Marcação. Colocação e fixação de tubos, acessórios e peças especiais. Montagem do purgador de ar e da válvula de corte.
Critério de medição de projecto: Número de unidades previstas, segundo documentação gráfica de Projecto.
Critério de medição de obra: Medir-se-á o número de unidades realmente executadas segundo especificações de Projecto.

| Código | Un | Descrição | Rendimento | Preço | Importância |
|---|---|---|---|---|---|
| mt37tpu400b | Ud | Material auxiliar para montagem e fixação das tubagens de polietileno reticulado (PE-Xa), série 5, de 20 mm de diâmetro exterior. (material) | 12.000 | 25.75 | 309.00 |
| mt37tpu010rd | m | Tubo de polietileno reticulado (PE-Xa), série 5, de 20 mm de diâmetro exterior, PN=6 atm e 1,9 mm de espessura, fornecido em rolos, segundo NP EN ISO 15875-2, com o preço incrementado em 15% relativamente a acessórios e peças especiais. (material) | 12.000 | 667.07 | 8004.84 |
| mt37sgl020d | Ud | Purgador automático de ar com bóia e rosca de 1/2" de diâmetro, corpo e tampa de latão, para uma pressão máxima de funcionamento de 10 bar e uma temperatura máxima de 110°C. (material) | 1.000 | 1429.57 | 1429.57 |
| mt37sve010b | Ud | Válvula de esfera de latão niquelado para enroscar de 1/2". (material) | 1.000 | 808.29 | 808.29 |
| op00ato010 |  | Aparafusadora. | 1.000 | 0.00 | 0.00 |
| op00mar010 |  | Martelo. | 1.000 | 0.00 | 0.00 |
| op00tal010 |  | Berbequim. | 1.000 | 0.00 | 0.00 |
| mo008 | h | Oficial de 1ª canalizador. (mão de obra) | 0.722 | 644.41 | 465.26 |
| mo107 | h | Ajudante de canalizador. (mão de obra) | 0.722 | 401.31 | 289.75 |
| % | % | Custos directos complementares | 2 % | 11306.71 | 226.13 |
|  |  | Custos directos |  |  | 11532.84 |
