# Magiscopio

- Propriedade do ficheiro: CYPE INGENIEROS, S.A.
- Formato: FIEBDC-3/2002
- Âmbito geográfico: Cabo Verde
- Moeda: CVE
- Custos indirectos: 3.00 %
- IVA: 15.00 %

## I Instalações

### IG Gases combustíveis

#### IGW Elementos

**IGW040** Ud Magiscopio.
Indicador óptico de utilização das garrafas de serviço ou de reserva, de rosca métrica macho-macho de 20 mm de diâmetro e 150 mm de comprimento.
Inclui: Montagem, ligação e verificação do seu correcto funcionamento.
Critério de medição de projecto: Número de unidades previstas, segundo documentação gráfica de Projecto.
Critério de medição de obra: Medir-se-á o número de unidades realmente executadas segundo especificações de Projecto.

| Código | Un | Descrição | Rendimento | Preço | Importância |
|---|---|---|---|---|---|
| mt43bbg070 | Ud | Indicador óptico de utilização das garrafas de serviço ou de reserva, de rosca métrica macho-macho de 20 mm de diâmetro e 150 mm de comprimento. (material) | 1.000 | 4135.18 | 4135.18 |
| mo010 | h | Oficial de 1ª instalador de gás. (mão de obra) | 0.115 | 639.39 | 73.53 |
| mo109 | h | Ajudante de instalador de gás. (mão de obra) | 0.115 | 398.19 | 45.79 |
| % | % | Custos directos complementares | 2 % | 4254.50 | 85.09 |
|  |  | Custos directos |  |  | 4339.59 |
