# Luminária para garagem

- Propriedade do ficheiro: CYPE INGENIEROS, S.A.
- Formato: FIEBDC-3/2002
- Âmbito geográfico: Cabo Verde
- Moeda: CVE
- Custos indirectos: 3.00 %
- IVA: 15.00 %

## I Instalações

### II Iluminação

#### III Instalação interior

**III010** Ud Luminária para garagem.
Luminária, de 1280x105x120 mm, para 2 lâmpadas fluorescentes TL de 36 W, com corpo de poliéster reforçado com fibra de vidro; reflector interior de chapa de aço, acabamento termoesmaltado, de cor branca; difusor de policarbonato transparente; balastro magnético; protecção IP65 e rendimento maior que 69%. Instalação na superfície do tecto em garagem. Inclusive lâmpadas.
Inclui: Marcação. Montagem, ligação e verificação do seu correcto funcionamento.
Critério de medição de projecto: Número de unidades previstas, segundo documentação gráfica de Projecto.
Critério de medição de obra: Medir-se-á o número de unidades realmente executadas segundo especificações de Projecto.

| Código | Un | Descrição | Rendimento | Preço | Importância |
|---|---|---|---|---|---|
| mt34ode105ne | Ud | Luminária, de 1280x105x120 mm, para 2 lâmpadas fluorescentes TL de 36 W, com corpo de poliéster reforçado com fibra de vidro; reflector interior de chapa de aço, acabamento termoesmaltado, de cor branca; difusor de policarbonato transparente; balastro magnético; protecção IP65 e rendimento maior que 69%. (material) | 1.000 | 6803.87 | 6803.87 |
| mt34tuf010l | Ud | Tubo fluorescente TL de 36 W. (material) | 2.000 | 1272.73 | 2545.46 |
| mo003 | h | Oficial de 1ª electricista. (mão de obra) | 0.343 | 567.64 | 194.70 |
| mo102 | h | Ajudante de electricista. (mão de obra) | 0.343 | 353.55 | 121.27 |
| % | % | Custos directos complementares | 2 % | 9665.30 | 193.31 |
|  |  | Custos directos |  |  | 9858.61 |
