# Luminária para garagem

- Propriedade do ficheiro: CYPE INGENIEROS, S.A.
- Formato: FIEBDC-3/2002
- Âmbito geográfico: Cabo Verde
- Moeda: CVE
- Custos indirectos: 3.00 %
- IVA: 15.00 %

## I Instalações

### II Iluminação

#### III Instalação interior

**III010** Ud Luminária para garagem.
Luminária de gelosia redonda transparente, de 680 mm de diâmetro e 142 mm de altura, para 2 lâmpadas fluorescentes TC-L de 40 W com difusor de policarbonato transparente, estabilizado para UV com prismas interiores, reflector diáfano de cor branca e balastro electrónico. Instalação na superfície do tecto em garagem. Inclusive lâmpadas.
Inclui: Marcação. Montagem, ligação e verificação do seu correcto funcionamento.
Critério de medição de projecto: Número de unidades previstas, segundo documentação gráfica de Projecto.
Critério de medição de obra: Medir-se-á o número de unidades realmente executadas segundo especificações de Projecto.

| Código | Un | Descrição | Rendimento | Preço | Importância |
|---|---|---|---|---|---|
| mt34zum020a | Ud | Luminária de gelosia redonda transparente, de 680 mm de diâmetro e 142 mm de altura, para 2 lâmpadas fluorescentes TC-L de 40 W, com difusor de policarbonato transparente, estabilizado para UV com prismas interiores, reflector diáfano de cor branca e balastro electrónico. (material) | 1.000 | 55621.95 | 55621.95 |
| mt34tuf020h | Ud | Lâmpada fluorescente compacta TC-L de 40 W. (material) | 2.000 | 974.41 | 1948.82 |
| mo003 | h | Oficial de 1ª electricista. (mão de obra) | 0.343 | 567.64 | 194.70 |
| mo102 | h | Ajudante de electricista. (mão de obra) | 0.343 | 353.55 | 121.27 |
| % | % | Custos directos complementares | 2 % | 57886.74 | 1157.73 |
|  |  | Custos directos |  |  | 59044.47 |
