# Luminária tipo Downlight. Instalação em superfície

- Propriedade do ficheiro: CYPE INGENIEROS, S.A.
- Formato: FIEBDC-3/2002
- Âmbito geográfico: Cabo Verde
- Moeda: CVE
- Custos indirectos: 3.00 %
- IVA: 15.00 %

## I Instalações

### II Iluminação

#### III Instalação interior

**III110** Ud Luminária tipo Downlight. Instalação em superfície.
Luminária circular de tecto Downlight, de 240 mm de diâmetro e 150 mm de altura, para 2 lâmpadas fluorescentes compactas duplas TC-D de 18 W; corpo interior de chapa de aço, acabamento termoesmaltado, de cor branca; reflector de alumínio com acabamento especular; isolamento classe F. Instalação em superfície. Inclusive lâmpadas.
Inclui: Marcação. Montagem, ligação e verificação do seu correcto funcionamento.
Critério de medição de projecto: Número de unidades previstas, segundo documentação gráfica de Projecto.
Critério de medição de obra: Medir-se-á o número de unidades realmente executadas segundo especificações de Projecto.

| Código | Un | Descrição | Rendimento | Preço | Importância |
|---|---|---|---|---|---|
| mt34lyd010a | Ud | Luminária circular de tecto Downlight, de 240 mm de diâmetro e 150 mm de altura, para 2 lâmpadas fluorescentes compactas duplas TC-D de 18 W; corpo interior de chapa de aço, acabamento termoesmaltado, de cor branca; reflector de alumínio com acabamento especular; isolamento classe F. (material) | 1.000 | 34884.84 | 34884.84 |
| mt34tuf020n | Ud | Lâmpada fluorescente compacta TC-D de 18 W. (material) | 2.000 | 789.06 | 1578.12 |
| mo003 | h | Oficial de 1ª electricista. (mão de obra) | 0.172 | 567.64 | 97.63 |
| mo102 | h | Ajudante de electricista. (mão de obra) | 0.172 | 353.55 | 60.81 |
| % | % | Custos directos complementares | 2 % | 36621.40 | 732.43 |
|  |  | Custos directos |  |  | 37353.83 |
