# Abertura para ventilação

- Propriedade do ficheiro: CYPE INGENIEROS, S.A.
- Formato: FIEBDC-3/2002
- Âmbito geográfico: Cabo Verde
- Moeda: CVE
- Custos indirectos: 3.00 %
- IVA: 15.00 %

## I Instalações

### IV Ventilação

#### IVN Ventilação natural

**IVN010** Ud Abertura para ventilação.
Abertura de admissão directa através de parede de fachada composta por grelha de exterior para instalações de ventilação, aro frontal e lâminas de chapa perfilada de aço galvanizado, de 2000x330 mm, tela metálica de aço galvanizado com malha de 20x20 mm. Inclusive elementos de fixação.
Inclui: Marcação. Colocação e fixação.
Critério de medição de projecto: Número de unidades previstas, segundo documentação gráfica de Projecto.
Critério de medição de obra: Medir-se-á o número de unidades realmente executadas segundo especificações de Projecto.

| Código | Un | Descrição | Rendimento | Preço | Importância |
|---|---|---|---|---|---|
| mt42trx370ai1 | Ud | Grelha de exterior para instalações de ventilação, aro frontal e lâminas de chapa perfilada de aço galvanizado, de 2000x330 mm, tela metálica de aço galvanizado com malha de 20x20 mm, com elementos de fixação. (material) | 1.000 | 57955.20 | 57955.20 |
| mo020 | h | Oficial de 1ª construção. (mão de obra) | 0.573 | 654.61 | 375.09 |
| mo113 | h | Operário não qualificado construção. (mão de obra) | 0.573 | 403.83 | 231.39 |
| % | % | Custos directos complementares | 2 % | 58561.68 | 1171.23 |
|  |  | Custos directos |  |  | 59732.91 |
