# Isolamento térmico intermédio em parede de placas

- Propriedade do ficheiro: CYPE INGENIEROS, S.A.
- Formato: FIEBDC-3/2002
- Âmbito geográfico: Cabo Verde
- Moeda: CVE
- Custos indirectos: 3.00 %
- IVA: 15.00 %

## N Isolamentos e impermeabilizações

### NA Isolamentos térmicos

#### NAP Divisões

**NAP020** m² Isolamento térmico intermédio em parede de placas.
Isolamento térmico intermédio em parede de placas, com painel semi-rígido de lã mineral, espessura 45 mm, segundo EN 13162, colocado entre os montantes da estrutura portante.
Inclui: Corte e preparação do isolamento a colocar entre os montantes. Colocação do isolamento entre os montantes.
Critério de medição de projecto: Superfície medida segundo documentação gráfica de Projecto.
Critério de medição de obra: Medir-se-á a superfície realmente executada segundo especificações de Projecto.

| Código | Un | Descrição | Rendimento | Preço | Importância |
|---|---|---|---|---|---|
| mt16lra060b | m² | Painel semi-rígido de lã mineral, espessura 45 mm, segundo EN 13162, Euroclasse A1 de reacção ao fogo segundo NP EN 13501-1 e factor de resistência à difusão do vapor de água 1. (material) | 1.000 | 938.25 | 938.25 |
| mo054 | h | Oficial de 1ª montador de isolamentos. (mão de obra) | 0.057 | 644.41 | 36.73 |
| mo101 | h | Ajudante de montador de isolamentos. (mão de obra) | 0.057 | 402.07 | 22.92 |
| % | % | Custos directos complementares | 2 % | 997.90 | 19.96 |
|  |  | Custos directos |  |  | 1017.86 |
