# Isolamento térmico pelo exterior em fachada ventilada

- Propriedade do ficheiro: CYPE INGENIEROS, S.A.
- Formato: FIEBDC-3/2002
- Âmbito geográfico: Cabo Verde
- Moeda: CVE
- Custos indirectos: 3.00 %
- IVA: 15.00 %

## N Isolamentos e impermeabilizações

### NA Isolamentos térmicos

#### NAQ Fachadas ventiladas

**NAQ010** m² Isolamento térmico pelo exterior em fachada ventilada.
Isolamento térmico pelo exterior em fachada ventilada, com painel rígido de lã mineral, segundo EN 13162, não revestido de dupla densidade, de 40 mm de espessura, resistência térmica 1,15 m²°C/W, condutibilidade térmica 0,034 W/(m°C). Colocação em obra: topo a topo, com fixações mecânicas.
Inclui: Implantação e corte do isolamento. Colocação do isolamento. Fixação do isolamento. Resolução de pontos singulares.
Critério de medição de projecto: Superfície medida segundo documentação gráfica de Projecto.
Critério de medição de obra: Medir-se-á a superfície realmente executada segundo especificações de Projecto.

| Código | Un | Descrição | Rendimento | Preço | Importância |
|---|---|---|---|---|---|
| mt16aaa020ab | Ud | Fixação mecânica para painéis isolantes de lã mineral, colocados directamente sobre a superfície suporte. (material) | 4.000 | 32.68 | 130.72 |
| mt16lra020abk | m² | Painel rígido de lã mineral, segundo EN 13162, não revestido de dupla densidade, de 40 mm de espessura, resistência térmica 1,15 m²°C/W, condutibilidade térmica 0,034 W/(m°C), impermeável à água da chuva, Euroclasse A1 de reacção ao fogo segundo NP EN 13501-1, capacidade de absorção de água a curto prazo <=1 kg/m² e factor de resistência à difusão do vapor de água 1,3. (material) | 1.050 | 2496.19 | 2621.00 |
| mo054 | h | Oficial de 1ª montador de isolamentos. (mão de obra) | 0.082 | 644.41 | 52.84 |
| mo101 | h | Ajudante de montador de isolamentos. (mão de obra) | 0.041 | 402.07 | 16.48 |
| % | % | Custos directos complementares | 2 % | 2821.04 | 56.42 |
|  |  | Custos directos |  |  | 2877.46 |
