# Isolamento térmico em tecto, com painéis de poliestireno extrudido, sistema Schlüter-KERDI-BOARD "SCHLÜTER-SYSTEMS"

- Propriedade do ficheiro: CYPE INGENIEROS, S.A.
- Formato: FIEBDC-3/2002
- Âmbito geográfico: Cabo Verde
- Moeda: CVE
- Custos indirectos: 3.00 %
- IVA: 15.00 %

## N Isolamentos e impermeabilizações

### NA Isolamentos térmicos

#### NAT Tectos falsos

**NAT200** m² Isolamento térmico em tecto, com painéis de poliestireno extrudido, sistema Schlüter-KERDI-BOARD "SCHLÜTER-SYSTEMS".
Isolamento térmico em tecto, sistema Schlüter-KERDI-BOARD "SCHLÜTER-SYSTEMS", formado por painel impermeabilizante de poliestireno extrudido, Schlüter-KERDI-BOARD "SCHLÜTER-SYSTEMS", de 2600 mm de comprimento, 625 mm de largura e 5 mm de espessura, revestido em ambas as faces com uma camada de reforço especial sem cimento e um geotêxtil, resistência térmica 0,15 m²°C/W, condutibilidade térmica 0,035 W/(m°C), fixado mecanicamente com anilhas e parafusos de aço, a uma substrutura de perfis em U de aço inoxidável AISI 304, acabamento escovado, de 38 mm de altura, composta por perfil em U, KB-ZC 38 EB, peça de esquina, E/KB ZC 38 EB "SCHLÜTER-SYSTEMS", peça de união, V/KB Z 38 EB "SCHLÜTER-SYSTEMS" e guarnição, V/KB ZI 38 E "SCHLÜTER-SYSTEMS". Inclusive massa adesiva elástica monocomponente, Schlüter-KERDI-FIX "SCHLÜTER-SYSTEMS", para a vedação de juntas.
Inclui: Implantação e corte do isolamento. Montagem e fixação da substrutura. Colocação do isolamento. Fixação do isolamento. Resolução de pontos singulares. Vedação de juntas e ligações.
Critério de medição de projecto: Superfície medida segundo documentação gráfica de Projecto.
Critério de medição de obra: Medir-se-á a superfície realmente executada segundo especificações de Projecto.

| Código | Un | Descrição | Rendimento | Preço | Importância |
|---|---|---|---|---|---|
| mt15res420a | m | Perfil em U de aço inoxidável AISI 304, acabamento escovado, KB-ZC 38 EB "SCHLÜTER-SYSTEMS", de 38 mm de altura, com perfurações numa aba, fornecido em barras de 2,5 m de comprimento. (material) | 1.000 | 3873.97 | 3873.97 |
| mt15res422a | Ud | Peça de esquina de perfil em U de aço inoxidável AISI 304, acabamento escovado, E/KB ZC 38 EB "SCHLÜTER-SYSTEMS", de 38 mm de altura, com perfurações numa aba. (material) | 0.200 | 3486.74 | 697.35 |
| mt15res434k | Ud | Peça de união de perfil em U de aço inoxidável AISI 304, acabamento escovado, V/KB Z 38 EB "SCHLÜTER-SYSTEMS", de 38 mm de altura. (material) | 0.400 | 1102.88 | 441.15 |
| mt15res436k | Ud | Guarnição de perfil em U de aço inoxidável AISI 304, acabamento escovado, V/KB ZI 38 E "SCHLÜTER-SYSTEMS", de 38 mm de altura. (material) | 0.400 | 681.33 | 272.53 |
| mt15res407 | Ud | Fixação mecânica composta por anilha Schlüter-KERDI-BOARD-ZT e parafuso Schlüter-KERDI-BOARD-ZS para painel Schlüter-KERDI-BOARD "SCHLÜTER-SYSTEMS". (material) | 6.000 | 44.13 | 264.78 |
| mt15res070a | Ud | Cartucho de massa adesiva elástica monocomponente, Schlüter-KERDI-FIX "SCHLÜTER-SYSTEMS", à base de polímeros híbridos neutros (MS), de 290 ml, cor cinzento ou branco e acabamento brilhante. (material) | 0.010 | 3896.85 | 38.97 |
| mt15res400a | m² | Painel impermeabilizante de poliestireno extrudido, Schlüter-KERDI-BOARD "SCHLÜTER-SYSTEMS", de 2600 mm de comprimento, 625 mm de largura e 5 mm de espessura, revestido em ambas as faces com uma camada de reforço especial sem cimento e um geotêxtil, resistência térmica 0,15 m²°C/W, condutibilidade térmica 0,035 W/(m°C). (material) | 1.050 | 6385.27 | 6704.53 |
| op00ato010 |  | Aparafusadora. | 1.000 | 0.00 | 0.00 |
| mo054 | h | Oficial de 1ª montador de isolamentos. (mão de obra) | 0.115 | 644.41 | 74.11 |
| mo101 | h | Ajudante de montador de isolamentos. (mão de obra) | 0.057 | 402.07 | 22.92 |
| % | % | Custos directos complementares | 2 % | 12390.31 | 247.81 |
|  |  | Custos directos |  |  | 12638.12 |
