# Isolamento sonoro a sons de condução aérea e de percussão de pavimentos flutuantes, com painéis de poliestireno expandido

- Propriedade do ficheiro: CYPE INGENIEROS, S.A.
- Formato: FIEBDC-3/2002
- Âmbito geográfico: Cabo Verde
- Moeda: CVE
- Custos indirectos: 3.00 %
- IVA: 15.00 %

## N Isolamentos e impermeabilizações

### NB Isolamentos sonoros

#### NBL Pavimentos flutuantes

**NBL041** m² Isolamento sonoro a sons de condução aérea e de percussão de pavimentos flutuantes, com painéis de poliestireno expandido.
Isolamento sonoro a sons de condução aérea e de percussão de pavimentos flutuantes, realizado com painéis rígidos de poliestireno expandido, segundo NP EN 13163, de superfície lisa e bordo lateral recto, de 25 mm de espessura, resistência térmica 0,85 m²°C/W, condutibilidade térmica 0,03 W/(m°C), colocado face a face; coberto com filme de polietileno de 0,2 mm de espessura e 184 g/m² de massa superficial e dessolidarização perimetral executada com o mesmo material isolante e banda de polietileno, de 5 mm de espessura e 20 cm de largura, densidade 20 kg/m³; preparado para receber uma base de pavimento de argamassa ou betão. Inclusive fita autocolante para vedação de juntas.
Inclui: Limpeza e preparação da superfície suporte. Corte do isolamento. Colocação do soco perimetral. Colocação do isolamento sobre a laje. Colocação do filme de polietileno. Colocação da fita perimetral. Vedação de juntas do filme de polietileno.
Critério de medição de projecto: Superfície medida segundo documentação gráfica de Projecto.
Critério de medição de obra: Medir-se-á a superfície realmente executada segundo especificações de Projecto.

| Código | Un | Descrição | Rendimento | Preço | Importância |
|---|---|---|---|---|---|
| mt16pel060ngd | m² | Painel rígido de poliestireno expandido, segundo NP EN 13163, de superfície lisa e bordo lateral recto, de 25 mm de espessura, resistência térmica 0,85 m²°C/W, condutibilidade térmica 0,03 W/(m°C), Euroclasse E de reacção ao fogo segundo NP EN 13501-1, com código de designação EPS-EN 13163-T3-L3-W2-S5-P10-TR200-DS(N)2-BS150-CS(10)100; proporcionando uma redução do nível global de pressão sonora a sons de percussão de 27 dB. (material) | 1.050 | 632.18 | 663.79 |
| mt16png010d | m² | Filme de polietileno de 0,2 mm de espessura e 184 g/m² de massa superficial. (material) | 1.100 | 66.30 | 72.93 |
| mt16pnc030a | m | Banda de polietileno, de 5 mm de espessura e 20 cm de largura, densidade 20 kg/m³, complemento para evitar pontes acústicas nos encontros verticais. (material) | 1.050 | 56.47 | 59.29 |
| mt16aaa030 | m | Fita autocolante para vedação de juntas. (material) | 0.400 | 48.52 | 19.41 |
| mo054 | h | Oficial de 1ª montador de isolamentos. (mão de obra) | 0.092 | 639.39 | 58.82 |
| mo101 | h | Ajudante de montador de isolamentos. (mão de obra) | 0.092 | 398.94 | 36.70 |
| % | % | Custos directos complementares | 2 % | 910.94 | 18.22 |
|  |  | Custos directos |  |  | 929.16 |
