# Isolamento sonoro a sons de condução aérea e de percussão sob pavimentos de madeira e laminados, com complexos multicamada

- Propriedade do ficheiro: CYPE INGENIEROS, S.A.
- Formato: FIEBDC-3/2002
- Âmbito geográfico: Cabo Verde
- Moeda: CVE
- Custos indirectos: 3.00 %
- IVA: 15.00 %

## N Isolamentos e impermeabilizações

### NB Isolamentos sonoros

#### NBM Pavimentos de madeira e laminados

**NBM021** m² Isolamento sonoro a sons de condução aérea e de percussão sob pavimentos de madeira e laminados, com complexos multicamada.
Isolamento sonoro a sons de condução aérea e de percussão sob pavimentos de madeira e laminados, realizado com complexos multicamada, de 3,9 mm de espessura, formados por uma lâmina de polietileno e uma lâmina viscoelástica de alta densidade, dispostos face a face e dessolidarização perimetral executada com o mesmo material isolante, preparado para receber directamente o pavimento de madeira ou laminado. Inclusive fita autocolante de espuma de polietileno reticulado, para a vedação de juntas.
Critérios considerados na determinação do preço da unidade de obra: O preço não inclui o pavimento de madeira ou laminado.
Inclui: Limpeza e preparação da superfície suporte. Colocação do isolamento sobre a superfície suporte. Corte do isolamento. Vedação de juntas e ligações.
Critério de medição de projecto: Superfície medida segundo documentação gráfica de Projecto.
Critério de medição de obra: Medir-se-á a superfície realmente executada segundo especificações de Projecto.

| Código | Un | Descrição | Rendimento | Preço | Importância |
|---|---|---|---|---|---|
| mt16ptd025q | m² | Complexo multicamada, de 3,9 mm de espessura, formado por uma lâmina de polietileno e uma lâmina viscoelástica de alta densidade, resistência térmica 0,078 m²°C/W, condutibilidade térmica 0,05 W/(m°C) e rigidez dinâmica inferior a 70 MN/m³; proporcionando uma redução do nível global de pressão sonora a sons de percussão de 22 dB e uma redução do nível global ponderado de pressão a sons de condução aérea de 4 dBA. (material) | 1.220 | 1620.76 | 1977.33 |
| mt16ptd042i | m | Fita autocolante de espuma de polietileno reticulado, de 70 mm de largura e 3 mm de espessura, resistência térmica 0,075 m²°C/W, condutibilidade térmica 0,04 W/(m°C) e rigidez dinâmica inferior a 100 MN/m³, Euroclasse F de reacção ao fogo segundo NP EN 13501-1. (material) | 0.400 | 88.94 | 35.58 |
| mo054 | h | Oficial de 1ª montador de isolamentos. (mão de obra) | 0.115 | 639.39 | 73.53 |
| mo101 | h | Ajudante de montador de isolamentos. (mão de obra) | 0.115 | 398.94 | 45.88 |
| % | % | Custos directos complementares | 2 % | 2132.32 | 42.65 |
|  |  | Custos directos |  |  | 2174.97 |
