# Isolamento sonoro a sons de condução aérea, em parede de placas, com painéis entre montantes e lâminas viscoelásticas entre placas

- Propriedade do ficheiro: CYPE INGENIEROS, S.A.
- Formato: FIEBDC-3/2002
- Âmbito geográfico: Cabo Verde
- Moeda: CVE
- Custos indirectos: 3.00 %
- IVA: 15.00 %

## N Isolamentos e impermeabilizações

### NB Isolamentos sonoros

#### NBP Divisões

**NBP022** m² Isolamento sonoro a sons de condução aérea, em parede de placas, com painéis entre montantes e lâminas viscoelásticas entre placas.
Isolamento sonoro a sons de condução aérea, em parede de placas, realizado com painel semi-rígido de lã mineral, espessura 45 mm, segundo EN 13162, colocado entre os montantes da estrutura portante; e lâmina viscoelástica de alta densidade, de 2 mm de espessura, aderida entre as placas com cola de cloropreno, de base solvente monocomponente.
Inclui: Corte do isolamento a colocar entre os montantes. Colocação do isolamento entre os montantes. Corte do isolamento a colocar sobre a placa. Aplicação da cola. Colocação do isolamento na placa já montada.
Critério de medição de projecto: Superfície medida segundo documentação gráfica de Projecto.
Critério de medição de obra: Medir-se-á a superfície realmente executada segundo especificações de Projecto.

| Código | Un | Descrição | Rendimento | Preço | Importância |
|---|---|---|---|---|---|
| mt16lra060b | m² | Painel semi-rígido de lã mineral, espessura 45 mm, segundo EN 13162, Euroclasse A1 de reacção ao fogo segundo NP EN 13501-1 e factor de resistência à difusão do vapor de água 1. (material) | 1.050 | 928.66 | 975.09 |
| mt16npg030a | m² | Lâmina viscoelástica de alta densidade, de 2 mm de espessura; com 65 dB de índice global de redução sonora, Rw. (material) | 2.100 | 656.43 | 1378.50 |
| mt18dww020a | l | Cola de cloropreno, de base solvente monocomponente. (material) | 0.300 | 1068.27 | 320.48 |
| mo054 | h | Oficial de 1ª montador de isolamentos. (mão de obra) | 0.229 | 639.39 | 146.42 |
| mo101 | h | Ajudante de montador de isolamentos. (mão de obra) | 0.229 | 398.94 | 91.36 |
| % | % | Custos directos complementares | 2 % | 2911.85 | 58.24 |
|  |  | Custos directos |  |  | 2970.09 |
